# Hülschematthalle Eichen
Angebotsaufforderung (GAEB DA XML 3.3, DA83)
Projekt: SHM
Währung: EUR
Erstellt mit: GXML Toolbox V3.3 R20220330, ORCA AVA 27 27.00.00, 14.09.2026

## Projektbeteiligte / Ansprechpartner
Bauherr
Stadt Schopfheim
vertreten durch Bürgermeister Dirk Harscher
Hauptstraße 29-31
79650 Schopfheim
Telefon: 07622 396-101
E-Mail: d.harscher@schopfheim.de
Ansprechpartner Frau Milarch
E-Mail: m.milarch@schopfheim.de
Ansprechpartner: Herr Eichin
E-Mail: m.eichin@schopfheim.de

Architekten
Schaudt Architekten bda GmbH
Hafenstrasse 10
78462 Konstanz
Telefon: 07531 220002
E-Mail: info@schaudt-architekten.de (info@schaudt-architekten.de)
Ansprechpartnerin: Frau Kristina Knöpfli
E-Mail: k.knoepfli@schaudt-architekten.de (k.knoepfli@schaudt-architekten.de)

Bauleitung
Kube Gissler Architekten
Im Gaisgraben 9
79219 Staufen im Breisgau
Bauleitung: Frau Denise Kube
Telefon: 07633 9253027
E Mail: d.kube@kube-gissler.de

Landschaftsarchitekt
3Landschaft
Schwarzwaldstraße 61
79539 Lörrach
Telefon: 0176 45780816
Ansprechpartnerin: Frau Engeser
E-Mail: b.engeser@3landschaft.eu

Baugrundgutachten
GeoIngenieure
Dipl.-Ing. Bernd Mannsbart
ö.b.u.v. Baugrundsachverständiger
Rüttelistr. 8
79650 Schopfheim
Telefon 07622 669114
www.geoingenieure.de (smex-ctp.trendmicro.com:443/wis/clicktime/v1/query?url=http%253a%252f%252fwww.geoingenieure.de&umid=a6e4fc4e-474e-4cc4-9ff5-2823ecd2106a&auth=6d5a5eff7f1c98a5aee1467e1736550e551b801d-e6757b3763d20f1e72493864cb76445b8a2a4f4a)
E-Mail: Mannsbart@geoingenieure.de (Mannsbart@geoingenieure.de)

Tragwerksplaner
Ing.Gruppe Leppert GmbH
Hebelstraße 10
79650 Schopfheim
Telefon: 0741 51186
Ansprechpartner: Herr Töpfer
E-Mail: s.toepfer@ig-leppert.de

HLS Planer
Keller Haustechnik
Freiburger Str. 95
79576 Weil am Rhein-Haltingen
Telefon: 07621 9396590
Ansprechpartner: Herr Keller
E-Mail: info@keller-haustechnik.de

Elektroplaner
EPS Elektroplanung
Adolf-Stüble-Straße 18
79689 Maulburg
Telefon: 07622 671955
Ansprechpartner: Herr Flöss
E-Mail: h.floess@eps-hf.de

Bauphysik
GSA Körner GmbH
Buchbrünnleweg 41
78479 Reichenau
07531 8045505
info@gsa-koerner.de
Ansprechpartner: Herr Schönefeld
E-Mail: d.schoenefeld@gsa-koerner.de (d.schoenefeld@gsa-koerner.de)

Brandschutz
Geopro GmbH Beratende Geologen und Ingenieure
Gaswerkstraße 17
78333 Stockach
Telefon: 07771 879968
Ansprechpartner: Herr Laub
E-Mail: Damian.laub@geopro.de

Vermessung
Büro für Vermessung und Planung
Landstraße 34b
D - 79650 Schopfheim
Telefon: 07622 67415 - 0
Fax: 07622 67415 - 19

Küchenplanung
Roman Roschig
Schafferer & Co. KG
Tullastr. 80
79108 Freiburg

Tel: 0761 5158-135
Mobil:  0172 7385014
E-Mail: roman.roschig@schafferer.de (roman.roschig@schafferer.de)

Sigeko
Schächtele HSE Ingenieurbüro für Arbeitssicherheit
Hohweg 10
79206 Breisach-Gündlingen
Telefon: 07668/97089 15
Ansprechpartnerin: Amia Alcade

Schadstoffgutachter
Geotechnisches Institut
Am Kesselhaus 5
Weil am Rhein
Tel: 07621 95664 0
Ansprechpartner: Daniel Klapper
info@gi-weil.de

## Firmenliste
Firmenliste

Rohbauarbeiten
Binder& Blum Schopfheim

Holzbauarbeiten
Eichin Holzbau Schopfheim

Aufzugsbauarbeiten
Aufzugtechnik Süd Freiburg

Heizungsbauarbeiten
Heizungsbau Winkler Rheinfelden

Sanitärarbeiten
Tröndle haustechnik Waldshut Tiengen

Elektroinstallationsarbeiten
Haag elektrotechnik, Weil am Rhein

Automation
avocos GmbH Freiburg

## Baubeschreibung und Orientierungsdaten
Baubeschreibung und Orientierungsdaten
Baumaßnahme
Bei der Baumaßnahme handelt es sich um einen Umbau des Dorfgemeinschaftshauses in 79650 Schopfheim-Eichen. Abbruch einzelner Wände und Dach des Treppenhauses in der nordwestlichen Ecke des Bestandgebäudes ermöglichen einen neuen barrierefreien Zugang mit Aufzug. Es entstehen im Nordwesten, sowie im Südosten ein Anbau in Massivholzbauweise. Die bestehende außenliegende Fluchttreppe im Süden weicht einem großzügigen Laubengang in Holzbauweise über die gesamte Fassadenlänge, der zusammen mit der neuen Fluchttreppe im Südosten als Rettungsweg dient. Auch im Nord-Osten wird das Bestandsgebäude durch eine neue Außentreppe erweitert. So entsteht eine "umfassende Klammer", die ohne tiefgreifend in die Bestandsstruktur einzugreifen, dennoch eine neue Identität an vorhandener Adresse schafft.

Nutzung
Derzeit liegen im bestehenden Dorfgemeinschaftshaus verschiedene Nutzungen vor. Im Erdgeschoss ist aktuell ein Kindergarten-Gruppenraum und ein großer Gymnastikraum vorhanden. Der knapp 200m2 bestehende große Festsaal im Obergeschoss wird über ein Erschließungsgang im Erdgeschoss und ein im Norden angesiedeltes Treppenhaus erschlossen. Durch die neuen Anbauten und den Laubengang entstehen zusätzliche Räume für die neue sanitären Anlagen, Technik, zusätzlicher Lagerraum und eine Sommerküche im Erdgeschoss, die in Richtung multifunktionalen Vorplatz geöffnet werden kann. Im Obergeschoss wird der Saal durch einen großzügigen Vereinsraum im Westen erweitert. Durch die Nähe der beiden Säale entstehen entsprechende Synergien: So kann die bestehende Küche beide Räume gleichermaßen bedienen. Die verbindende vorgelagerte Terrasse ermöglicht die Öffnung der Säale ins Freie. In einem abgetrennten Bereich des Vereinsraums entsteht Bürofläche für den Ortsvorsteher.

Grundstück
Die Grundstückstopographie verläuft weitgehend ebenerdig. Da das Grundstück etwas zurückversetzt in zweiter Reihe liegt, erfolgt die Erschließung über eine vorhandene Zufahrt, angrenzend an die im Westen liegende Webergasse. Während im Norden und Westen nahezu bis an die Bebauungsgrenze gebaut wird, bleiben im Süden und Osten großzügige Freiflächen bestehen. Ein großer multifunktional nutzbarer Platz mit Zugang zum Dorfbach, der die südliche Parzellengrenze markiert, kann je nach Bedarf als Parkplatzfläche oder auch als Festplatz fungieren. Im Osten bleibt eine großzügige Grünfläche mit Bestandsbäumen und einem Spielplatz für den im Gebäude ansässigen Kindergarten bestehen. Der Norden bildet die Rückseite des Gebäudes. Diese werden durch großzügig überdachte Außenbereiche für den Kindergarten und auch durch einen neuen barrierefreien Zugang ins Gebäude definiert.
Gemarkung: Eichen
Flurstücknummer: 231/5

Konstruktion
Das bestehende 2-geschossige Dorfgemeinschaftshaus in Massivbauweise mit Satteldachträgern aus Holz wird im Osten und im Westen durch Anbauten in Holzbauweise verlängert. Die Anbauten sind in Massivholzbau mit Brettsperrholzwänden und -decken geplant. Die bestehende verputzte Fassade wird energetisch ertüchtigt und saniert.
Das Dach wird in Richtung der Anbauten verlängert und optisch vereinheitlicht indem der neue Dachaufbau dem bestehenden nachempfunden wird. Im Norden und vor allem im Süden wird die Last aus Laubengang/Fluchtweg mittels zusätzlichen Holzstützen abgefangen.
Neue Fenster und Türen sind in Holz(-Alu) geplant.
Die Fassade an den Giebeln im Osten und Westen ist als hinterlüftete Holzfassade geplant. Die Längsfassaden sind als Putzfassaden (WDVS) geplant.
Als Böden werden geschlieffener Estrich, zzw. Terazzoböden und Fliesenbelag in den Sanitärräumen verlegt. Als Heizung dient eine Fußbodenheizung im Neubau und neue Heizkörper im Bestand, betrieben durch eine Holzpellet-Heizung. Die bestehende PV-Anlage erhält im Dachgeschoss einen neuen Wechselrichter. Ebenfalls im Dachgeschoss befindet sich die neue Lüftung für den großen Festsaal.

Orientierungsdaten
Das Erdgeschossniveau liegt bei FFB+-0,00 =390,87 m.ü.NN.
Das EG besteht aus folgenden Räumen: Eingang mit Garderobe und Zugang zum Treppenhaus, Flur (neu), Elektroraum(Umnutzung), Sanitäre Anlagen (neu), Sommerküche (neu), Kindergartenräume (Bestand) und Umkleideraum für den Gymnastikraum

Untergeschoss besteht aus einem Heiz-/Technikraumraum FFB -0,49m und einem Gymnastikraum FFB -1,2m.

Das Obergeschoss hat eine FFB Höhe von +3,26m.
Dort befinden sich folgende Räume: Vereinsraum mit Büro Ortsvorsteher (neu), Küche und Getränkelager (Bestand/ Umnutzung), Flur zwischen Vereinsraum und Saal (Umnutzung), Elektroraum (Umnutzung), Festsaal (Bestand) mit Bühne (+4,35m), altes Stuhllager und Garderobe (Bestand) und kaltes Stuhllager (neu).

Im Dachgeschoss befindet sichzwei getrennte Räume für Wechelrichter und Lüftungsanlage. Dieser befindet sich auf +6,06m und +6,56m Höhe.

Firsthöhe +9,28 m
Traufe Süd: +6,46 m, Traufe Nordost +7,08 m, Traufe Nordwest +6,28 m
Dachneigung 15 Grad

Nutzfläche
Anbau West:  ca. 125,63 m2 (226,68m2 BGF)
Anbau Ost:  ca. 23,73 m2 (76,6 m2 BGF)
Laubengang:  ca. 95,89 m2
Bestand:  ca. 516,08 m2 (748,88 m2 BGF)
Gesamtnutzfläche: 761,33 m2 (1148,05m2 BGF)

Umbauter Raum
Anbau West: ca. 1001,84 m3
Anbau Ost: ca.149,41 m3
Laubengang: ca. 1017,84 m3
Bestand: ca. 3704,79 m3
Gesamt Umbauter Raum: 5873,88 m3

## Allgemeine Vorbemerkungen
Allgemeine Vorbemerkungen

Ausführungszeit gemäss Grobterminplan (siehe
Leistungsverzeichnis und Anlage bzw.in Absprache mit AN)
2 Wochen nach Aufforderung.

Dem LV sind Referenzlisten beizulegen.

Das Absichern durch Schranken, Geländer, Schilder und soweit erforderlich durch Beleuchtung sämtlicher Zufahrten, Öffnungen, Schächte, Galleriekanten u.ä. im Sinne der Unfallverhütungsvorschriften ist Sache des Unternehmers. Die Massnahmen sind entsprechend dem Baufortschritt zu ergänzen und laufend zu Überwachen bis zum Ende der Rohbauzeit. Evtl. erforderliche Umbauten der Schutzvorrichtungen für Materialtransporte etc. sind umgehend und unaufgefordert eigenständig wieder zurückzubauen bzw. herzustellen.

Die Kosten hierfür sind mit dem EP des LV abgegolten und werden nicht extra vergütet. Architekt und Bauherr sind von jedweden Regressansprüchen freizuhalten.

Der AN ist verpflichtet ein tägliches Bautagebuch (Arbeitseinsatz,
ausgeführte Arbeiten, Witterung, etc.) zu führen und wöchentlich bei der
Bauleitung abzugeben.

Einmal in der Woche findet auf der Baustelle ein Jour Fixe Termin statt,
an dem jeder am Bau beteiligte Auftragnehmer bzw. derer deutsch
sprechende Projektleiter und Planer nach Aufforderung der Bauleitung zu
erscheinen hat.

Die Baureinigung hat jeder Auftragnehmer täglich selbst durchzuführen. Die ordnungsgemässe Baureinigung ist von der Bauleitung schriftlich bestätigen zu lassen und der Schlussrechnung beizulegen.
Liegt diese Bescheinigung nicht vor, werden von der Schlussrechnung 1% in Abzug gebracht.

Der nachfolgend aufgeführte Leistungsumfang beinhaltet eine in sich abgeschlossene, fix und fertige Ausführung. Der Unternehmer hat sich vor Angebotsabgabe an Ort und Stelle über den genauen Umfang der Leistung und die besondere Situation zu überzeugen. Bieterfragen können über die Vergabelattform gestellt werden. Die Beantwortung erfolgt auch über diesen Weg, damit alle Bieter die gleiche Information erhalten. Der AN verzichtet somit später auf den Einwand, er währe nicht genügend informiert gewesen.

Die Anlieferung/Andienung der Baustelle erfolgt über die Webergasse.

Der angrenzende Baumbestand ist während der Baumaßnahme dauerhaft mit einem stabilen Bauzaun vor dem Baubetrieb zu sichern.

Dem AN steht ein Abnahme und ein Nachabnahmetermin zur Verfügung bis zu dem er die Mängel beseitigt haben muss: Bei allen weiteren Terminen wird der Zeitaufwand Bauleitung und Bauherr in Abzug gebracht.

Der AN hat vor Vergabe einen verantwortlichen Fachbauleiter zu benennen.

Belasteter Boden soll nach Möglichkeit auf dem Grundstück zwischengelagert und beprobt werden, bevor er entsprechend entsorgt wird. Falls dies nicht möglich ist muss der Aushub entweder auf einem vom AG zur Verfügung gestellten Gelände im näheren Umkreis zur Beprobung zwischengelagert werden. Alternativ auf einem Grundstück des AN. Falls das Material nicht auf dem Baugrundstück zwischengelagert werden kann ist eine entsprechedne BImSchg Genehmigung einzuholen. Das Material muss dann während der Beprobungszeit auf einer befestigten, versiegelten Fläche mit gesteuerter Entwässerung zwischengelagert werden. Eine Abstimmung mit der zuständigen Behörde ist erforderlich.

Alle Preise verstehen sich immer als Lohn und Materialkosten, zzgl. zum Zeitpunkt gültige MwSt, aktuell 19%

Im Gebäude dürfen keine Baubuden,Baulager oder Materiallager
eingerichtet werden.

Alle nicht mehr nachvollziehbaren Leistungen werden nur vergütet, wenn
sie vor Ausführung durch die Bauleitung schriftlich genehmigt wurden.

Bei den Arbeiten ist mit 2-3 Arbeitsunterbrechungen zu rechnen.

Auf der Baustelle werden mehrere Gewerke zeitgleich arbeiten.

Planbeistellung durch Architekt an AN
der Achitekt stellt dem AN die Ausführungspläne und Leitdetails in PDF Format digital zur Verfügung.
Papierausdrucke müssen vom AN in notwendiger Anzahl selbst hergestellt werden oder können gegen Rechnung dem AN zur Verfügung gestellt werden

## Zusätzliche Technische Vertragsbedingungen
Zusätzliche technische Vertragsbedingungen

1. Ausführung/Allgemeines
Alle vom AN eingetragenen Preise enthalten Material-, Montage-, und Nebenkosten.
Bei allen Positionen ist, sofern nicht gesondert ausgeschrieben, folgende Arbeiten in die EP einzurechnen.
inkl. Lieferung, Aufstellen, Verlegen, Einbauen Ausrichten, Montieren inkl. aller nicht gesondert ausgeschriebenen Verbindungsmittel nach Statikplan sowie sämtlicher benötigter Materialien sind in die Preise einzurechnen.

Vertrags- und Ausführungsgrundlagen sind die technischen Vorschriften der VOB Teil C sowie alle entsprechenden DIN-Vorschriften, Normen und sonstigen Bestimmungen für die beschriebenen Leistungen und für die verwendeten Materialien in der zum Zeitpunkt der Ausführung gültigen Fassung.

Der Auftragnehmer verpflichtet sich, die Sicherheit auf der Baustelle, insbesondere die ordungsgemäße Ausführung der Gerüste, Geräte, Zugänge, Bautreppen, Abdeckungen, Abschrankungenn etc. sicherzustellen.
Sämtliche Unfallverhütungsvorschriften der Bau-Berufsgenossenschaft sowie die Arbeitsstättenrichtlinien, SIGEKO-Pläne, SIGEKO-Hinweise und alle
sonstigen Richtlinien, gesetzlichen Bestimmungen und Auflagen sind unaufgefordert einzuhalten, auch ohne ausdrückliche Erwähnung im Leistungsverzeichnis und ohne daß hierfür eine separate Vergütung erfolgt.

Der Auftragnehmer hat sich über Art und Umfang der zu erbringenden Rohbauarbeiten anhand der einsehbaren Planunterlagen und vor Ort zu informieren; spätere Mehrkosten aufgrund mangelhafter Kenntnis des Bauvorhabens werden nicht anerkannt. Es obliegt ihm grundsätzlich die Pflicht, vor den Bauarbeiten die im Boden liegende Leitungen und Kanäle zu erkunden.
Diese Leistung wird nicht extra vergütet.

Der Ausschreibung beigefügte Baustelleneinrichtungsplan und Lageplan etc. dienen nur der allgemeinen Orientierung des Bieters und sind keinesfalls als verbindliche Zusage hinsichtlich einer möglichen Kranstellung, Baustellenzufahrt, Lagerfläche etc. zu verstehen. Die endgültige Klärung der möglichen Baustelleneinrichtung obliegt allein dem Auftragnehmer. Der AN muss innerhalb von 10 Kalendertagen nach Auftragserteilung unter Berücksichtigung des SIGE-Plans einen detaillierten Baustelleneinrichtungsplan vorlegen. Dieser wird entsprechend dem Baufortschritt vom AN aktualisiert. Der Aufwand ist in die Einheitspreise einzukalkulieren.

Boden- und Wasserverhältnisse sind während der Ausführung ständig zu überprüfen. Sollten hier Abweichungen gegenüber den zugrundegelegten Bodenschichten, Grundwasserständen etc. erkennbar werden, ist umgehend die Bauleitung zu verständigen.

Der Auftragnehmer haftet bei Beschädigung für alle entstehenden Schäden, auch Dritten gegenüber, in vollem Umfang; einschließlich aller eventuell auf den Auftraggeber zukommender Schadensersatzansprüche.

Bauschutt, sonstige Abfälle sowie gefährliche Stoffe dürfen auf der Baustelle nur im ausdrücklichen Einverständnis mit der Bauleitung und entsprechend den behördlichen Auflagen gelagert werden.

Sofern Maßtoleranzen gemäß DIN 18201 ff. vom Auftragnehmer schuldhaft überschritten werden, werden ihm die dadurch entstehenden Kosten für Mehraufwendungen bei Folgegewerken als auch evtl. erforderliche Kontrollmessungen und Sachverständigenleistungen in Anrechnung gebracht.

2. Preise
In Abweichung von VOB/B § 2 Satz 3 können bei Massenminderungen oder bei Entfall einzelner Positionen keine Preisänderungen bei den verbleibenden Positionen erfolgen.

Zeitliche Trennungen von einzelnen Leistungen, die sich aus dem Bauablauf oder auf Anweisung der Bauleitung ergeben, werden nicht separat vergütet.

Handschriftliche Änderungen, Ergänzungen und Streichungen der Positionstexte und Abrechnungsmodalitäten werden nicht anerkannt und können direkt zur Ungültigkeit des gesamten Angebots führen. Nebenangebote, Vorbehalte sowie evtl. erkannte Unstimmigkeiten an der vorgesehenen Ausführung sind ausschließlich schriftlich in einem separaten Schreiben als Anlage zum Angebot zu benennen.

Die Mithilfe bei der Grundsteinlegung/Spatenstich sowie Richtfest etc. sind vom Auftragnehmer einzukalkulieren und werden nicht separat vergütet.

Witterungsbedingte Erschwernisse, wie Nässe, Schnee, Eis, Wind und Frost bis -10°Grad werden nicht separat vergütet; eine Behinderung oder Bauzeitverlängerung aus diesen Umständen ist nur ableitbar, wenn die Erschwernisse den Durchschnitt der letzten 10 Jahre übersteigen.

Die Abnahme des Gewerks erfolgt nach vollständiger Fertigstellung einschl. dem erfolgten Schließen von Schlitzen und Durchbrüchen sowie vollständiger Baustellenräumung. Vor Beginn der Fremdgewerke
(Trockenbauarbeiten, Fenster-Einbau, Rohinstallationsarbeiten) ist eine Zustandsfeststellung nach VOB/B §4(10) mit dem Auftraggeber eigenverantwortlich durchzuführen.

Der Auftragnehmer ist verpflichtet, zur Abnahme seines Gewerks sämtliche Revisionsunterlagen (Bestandspläne, Bestätigungen, Produktdatenblätter, Konformitäts- und Zulassungsnachweise, Prüf- und Meßprotokolle, Bedienungsanleitungen etc.) im gesetzlich geforderten Umfang bereitzustellen und dem Auftraggeber zu übergeben. Der hierfür erforderliche Aufwand wird nicht separat vergütet und ist in die Einheitspreise einzurechnen.

3. Sonstige Angaben zur Bauausführung
Weitere Angaben zur Ausführung und Abrechnung der Rohbau-Teilgewerke finden sich in den Vorbemerkungen der einzelnen Bereiche des Rohbau-LVs.

Der Auftragnehmer hat dafür Sorge zu tragen, dass während der Ausführung seiner Leistungen immer mindestens ein fließend deutsch sprechender Mitarbeiter seiner Firma auf der Baustelle anwesend ist.

Für die angebotenen Leistungen übernimmt der Auftragnehmer die Verpflichtung zur Vollständigkeit; d.h. Leistungen und Nebenleistungen, die sich bei den Positionen zwangsläufig ergeben, sind immer einzukalkulieren, auch wenn sie in der Leistungsbeschreibung nicht ausdrücklich erwähnt sind.

Für die Elektro- und Sanitärinstallationen sind von den beauftragten Firmen z.T. Einlegearbeiten bei den Betondecken und Betonwänden durchzuführen. Die Firmen sind hierfür mind. 36 Stunden vorab vom Rohbauunternehmer zu verständigen; ihnen ist ein Zeitraum von mind. 8 Stunden bzw. genügend Zeit für die Montage zu gewähren.

Die Ausführung auf der Baustelle erfolgt grundsätzlich nach den Schal-und Bewehrungsplänen des Statikers sowie den Werk- und Detailplänen des Architekten. Bei internen Widersprüchen gibt es hierzu keine Rangordnung, sämtliche Differenzen sind vor Ausführungsbeginn mit der Bauleitung des Auftraggebers unaufgefordert zu klären.

Baumstrom:
Abrechnung des Baustroms übernimmt der Erdbauer

Bauwasser:
Abrechnung des Bauwasser übernimmt der Erdbauer

## Baustellenordnung
Baustellenordnung

(in Ergänzung der Zusätzlichen Vertragsbedingungen)

Die Baustellenordnung (BO) ist die Hausordnung auf der
Baustelle. Sie ist Grundlage für einen störungsfreien Bauablauf und trägt wesentlich zur Sicherheit und zum
Gesundheitsschutz der Beschäftigten bei.
Sie enthält Regelungen zur Organisation, Koordination
und Überwachung des sicheren Baustellenbetriebs.

Die Einhaltung der BO ist Teil der Vertragserfüllung.
Der AN hat sein Personal über den Inhalt zu
unterrichten.

A. ALLGEMEINES

1.  Lage der Baustelle:
Pläne über Lage und Anbindung der Baustelle sind in der
Anlage beigefügt. Lagermöglichkeiten sind in Absprache mit der Bauleitung auf dem Baugrundstück möglich.

2.  Koordination und Überwachung von
Arbeitssicherheit und Gesundheitsschutz:
Der von Bauherrn gemäß Baustellenverordnung eingesetzte
Koordinator ist über seine Rechte nach BaustellV
hinaus den ausführenden Firmen gegenüber sowie deren
Arbeitnehmern weisungsbefugt.
Der AN hat dem Koordinator vor Beginn der Arbeiten
seine Arbeitsverfahren sowie die vorgesehene
Sicherheitsmaßnahmen anzugeben.
Die Angaben werden vom Koordinator auf Übereinstimmung
mit Ausschreibung, SIGEplan und Bauablaufplan
überprüft. Ergibt die Überprüfung, dass
Sicherheitsmaßnahmen unzureichend sind oder die
Arbeiten nicht ohne gegenseitige Gefährdung ausgeführt
werden können, veranlasst der Koordinator notwendige
Änderungen in Arbeitsverfahren oder -ablauf.
Der Koordinator kontrolliert die Einhaltung der
Baustellenordnung, des SIGEplans, der
Arbeitsschutzvorschriften und
schreitet bei erkennbaren Gefahrenzuständen ein.
Die Auftragnehmer sind zur unverzüglichen
Mängelbesitigung verpflichtet.
Die Tätigkeit des Koordinators befreit den AN nicht von
seiner Abstimmungspflicht mit anderen Unternehmern
entsprechend § 8 ( ArbSchG) und § 6 Abs. 2 UVV "
Allgemeine Vorschriften".
Die Verantwortlichkeit des AN für die Erfüllung der
Arbeitsschutzpflichten gegenüber seinen Beschäftigten
bleibt unberührt.

3.  Berichterstattung:
Der AN hat in geeigneter Form den Personaleinsatz, den
Geräteeinsatz, die Materiallieferungen, die Arbeits- leistungen und den Arbeitsfortschritt zu dokumentieren.
Dem Koordinator sind alle Arbeitsunfälle und Schadens- fälle unverzüglich zu melden. Die gesetzlich vorge- schriebene Meldepflicht an Behörden und Berufs- genossenschaften bleibt davon unberührt.

4.  Personal:
Das Personal des AN muss für die ihm übertragenen
Arbeiten geeignet sein.
Während der Ausführungszeit muß ein verantwortlicher
Vertreter des AN anwesend sein.
Er ist vor Ausführungsbeginn schriftlich zu benennen.
Werden Arbeitnehmer eingesetzt, die der deutschen
Sprache nicht mächtig sind, muss ständig eine der
deutschen Sprache kundige und fachlich geeignete Person
als Ansprechpartner vor Ort sein.
Der AN und seine Beauftragten sind verpflichtet, den
Weisungen der OÜ, die sich auf die Zusammenarbeit
und allgemeine Ordnung sowie die Einhaltung der
Arbeitsschutz- und Unfallverhütungsvorschriften
beziehen, Folge zu leisten und ihr Personal zu einem
guten und reibungsarmen Zusammenarbeiten mit den AN
anderer Gewerke anzuhalten.
Auf Verlangen der OÜ sind Personen, die hiergegen
verstoßen, oder die für die ihnen zugewiesenen Aufgaben
nachweislich nicht geeignet sind oder deren sonstiges
Verhalten Sicherheit, Ordnung oder einem guten
Betriebsklima auf der Baustelle abträglich sind,
abzurufen und durch geeignetes Personal zu ersetzen.

5.  Arbeitszeiten:
Die gesetzlichen Bestimmungen zu Arbeits- und
Ruhezeiten sind einzuhalten.
Abweichungen sind mit dem AG abzustimmen.
Besondere Genehmigungen für Nacht-, Feiertags- und
Sonntagsarbeit sind vom AN einzuholen.
Besondere Vergütungen für Sonderschichten sind
ausgeschlossen.

6.  Weitervergabe von Arbeiten
Leistungen dürfen nur mit dem Einverständnis des
Bauherren auf der Grundlage dieser Baustellenordnung an
Subunternehmer weitergegeben werden.
Der AN hat bei der Weitervergabe von Arbeiten an
andere Arbeitnehmer seiner Abstimmungspflicht
entsprechend § 8 ArbSchG sowie § 6 Abs. 1 UVV "Allgemeine Vorschriften" (VBG 1) nachzukommen.

7.  Werbung:
Gewerbliche Werbung (Aushänge, etc) auf der Baustelle ist nur nach Freigabe durch den Bauleiter erlaubt.

B  ARBEITSSTÄTTEN

1.  Baustelleneinrichtung, Baustellenverkehr
Der Auftragnehmer hat seine Baustelleneinrichtung auf
den vom Bauherrn zugewiesenen Flächen vorzunehmen.
Die Nutzung der ihm zugewiesenen Flächem ist 14 Tage
vor Arbeitsaufnahme mit Bauleitung und Koordinator
abzustimmen.

Auf der Baustelle gilt die STVO.
Bei Rückwärtsfahrten besteht Einweisungspflicht.
Rettungswege für Einsatzfahrzeuge sind freizuhalten.
Maschinen und Material ist dem Baufortschritt
entsprechend auf die Baustelle zu bringen.
Anlieferunsart- und Standort sind mit Bauleitung und
Koordinator abzustimmen.
Der AN hat die Materialien sicher zu lagern.
Nach Abschluß der Arbeiten ist die Baustelle
unverzüglich zu räumen.
Die benutzten Flächen sind nach Räumung wieder in Ihren
ursprünglichen Zustand zu versetzen, sofern nicht
anders vereinbart.
Baulager und Baubuden im Gebäude sind unzulässig.

2.  Ordnung, Sauberkeit und Hygiene
Der AN ist verpflichtet, den Arbeitsbereich,
Unterkünfte und sanitäre Anlagen in ordentlichem
Zustand zu halten.
Verunreinigung sind umgehend zu beseitigen.
Andernfalls vergibt die Bauleitung den Auftrag hierfür
und legt die Kosten auf die Verursacher um.
Unterkünfte und Sozialanlagen müssen den Anforderungen
der Arbeitsstättenverordnung entsprechend vorgehalten
und betrieben werden.

3.  Rauschmittelmissbrauch
Der AN hat Personen, bei denen der begründete Verdacht
auf Alkohol- und Drogenmissbrauch besteht, unverzüglich
von der Baustelle zu entfernen.
Der Bauherr behält sich vor, solchen Personen
Hausverbot zu erteilen.

C  ARBEITSSICHERHEIT

1.  Allgemein
Der AN ist dafür verantwortlich, daß seine Arbeiter
einschl. der Subunternehmer Kenntnis über SIGEplan,
diese Baustellenverordnung sowie die einschlägigen
Arbeitsschutz- und Unfallverhütungsvorschriften haben.
Der AN verpflichtet sich, für die von ihm
durchzuführenden Arbeiten Gefährdungs- und
Belastungsanalysen dem Koordinator vorzulegen und von
diesem genehmigen zu lassen.
Greifen Arbeitsvorgänge ineinander, sind die
Gegebenheiten zu prüfen, insbesondere bei Baugruben,
Gräben, hochgelegenen Arbeitsplätzen, Verkehrswegen,
Gerüsten, Stromversorgung und Allgemeinbeleuchtung auf
der Baustelle.
Stellt der AN Mängel fest, sind diese unverzüglich zu
melden.
Nimmt der AN trotz erkennbarer Mängel seine Arbeit auf,
ist er zur Mängelbeseitigung verpflichtet.
Die einschlägigen Arbeitsschutz- und
Unfallverhütungsvorschriften sind auf der Baustelle
vorzuhalten. Der AN ist verpflichtet, allein verantwortlich alle notwendigen Sicherheitsvorkehrungen zu treffen, um Schäden von Personen und Sachen auf dem Baugrundstück und den anliegenden Flächen abzuwenden.
Er stellt den AG und seine Beauftragten von sämtlichen
Schadensersatzansprüche frei, die im Zusammenhang mit
der erbringung seiner Leistung stehen.

2.  Unterweisung
Erstmalig auf der Baustelle eingesetztes Personal ist
vor Beginn der Arbeiten einzuweisen.

3.  Arbeitsmedizinische Vorsorge
Arbeiten mit gesundheitsschädlichen Einwirkungen dürfen
nur von geeignetem und arbeitsmedizinisch überwachtem
Personal ausgeführt werden. Nachweise hiefür sind
vorzulegen.

4.  Baumaschinen und Geräte
Der AN hat dafür zu sorgen, dass Baumaschinen und Gerätenur von dazu beauftragten Fachleuten bedient werden.Gefahrenbereiche sind abzusperren.
Personen dürfen sich dort nicht aufhalten.

5.  Montagearbeiten
Bei Montagearbeiten sind die Montageanweisungen mit
Bauleitung und Koordinator abzustimmen.

6.  Gerüste
Der AN hat die Brauchbarkeit der von ihm eingesetzten
Arbeits-, Schutz-, und Traggerüste nachzuweisen und die
Betriebssicherheit zu überwachen.
Zulassungsbescheide sowie Aufbau- und
Verwendungsanleitungen sind auf der Baustelle
vorzuhalten.
Jeder Benutzer hat den ordnungsgemäßen Zustand zu
prüfen und zu erhalten.
Veränderungen dürfen nur vom Gerüststeller vorgenommen
werden.
Gesperrte Gerüste dürfen nicht benutzt werden.

7.  Gefahrstoffe
Beim Umgang mit Gefahrstoffen sind die
Betriebsanweisungen auf der Baustelle vorzuhalten.

8.  Persönliche Schutzausrüstung
Personen ohne Schutzhelm und Schutzschuhe haben keinen
Zutritt zur Baustelle.Für darüber hinaus erforderliche Schutzausrüstung (z.B. Augen- und Gesichtsschutz, Gehörschutz, Atemschutz, Warnkleidung) hat der AN die Benutzung sicherzustellen. Zuwiederhandelnde Personen können nach einmaliger Verwarnung von der Baustelle verwiesen werden.

D  UMWELTSCHUTZ

1.  Jeder AN ist verpflichtet, seinen anfallenden
Abfall zu beseitigen.
Verbrennen von Abfällen ist verboten. Sondermüll und
Bauschutt sind getrennt zu lagern und umgehend zu
beseitigen.Kommt der AN dieser Verpflichtung nicht nach, behält sich der AG die Müllbeseitigung auf Kosten des AN vor.

2.  Arbeiten, bei denen der voraussichtliche
Lärmpegel 85 dB (A) überschritten wird, sind Bauleiter/
Koordinator zu melden.

E  SICHERUNG DER BAUSTELLE

Die Absicherung der Baustelle erfolgt über einen
Bauzaun. Bautore und Bauzaun sind ständig verschlossen zu halten, Beschilderung und Beleuchtung an dem dafür
vorgesehenen Ort zu belassen.

## Besondere Nebenbestimmungen aus Baugenehmigung
Besondere Nebenbestimmungen aus Baugenehmigung vom 26/02/2025 und Nachtragsgenehmigung vom 24/08/2626, die durch den AN bei der Ausführung zwingend einzuhalten sind!

1. Zum Schutz des Gewässers "Dorfbach" sind vor Beginn der Bauarbeiten, insbesondere bei der Errichtung des unterirdischen Pellettanks, alle Beteiligten darauf hinzuweisen, dass sich die Maßnahmen direkt am Gewässer "Dorfbach" befindet und somit die nachfolgenden Sicherheitsvorkehrungen bei der Ausführung der Arbeiten zu beachten sind.

2. Besondere Vorkommnisse, wie eine Verunreinigung des Untergrundes oder des oberirdischen Gewässers "Dorfbach", oder während der Baumaßnahmen auftretendes Grundwasser, oder unvorhergesehene Erschließung von Grundwasser usw., sind umgehend dem Landratsamt Lörrach, Fachbereich Umwelt, mitzuteilen; außerhalb der Dienstzeiten ist die Polizei zu verständigen. Entsprechende Kontaktdaten der Ansprechpartner sind auf der Baustelle jedermann zugänglich vorzuhalten.

3. Das Einbringen von Schadstoffen ins Gewässer, insbesondere Feinanteile, Schwebstoffe, Zementabwässer, Betonzusatzmittel, Bauschutt, Öle, Schmierstoffe und sonstige wassergefährdende Stoffe sowie Gewässerverunreinigungen jeglicher Art während der Abrissarbeiten und der Bauausführung sind zu unterlassen. Bei den Arbeiten am Dorfbach sind Maßnahmen zur Vermeidung des Schadstoffeintrags vorsorglich zu treffen. Gegebenenfalls ist der Dorfbach durch geeignete Maßnahmen abzudecken.

4. Durch die Errichtung des unterirdischen Pellettanks, darf es zu keiner Schädigung des Dorfbachs einschließlich des Uferbereiches kommen.

5. Baumaschinen sind mit biologisch abbaubaren Hydraulikölen zu betreiben, die Dichtheit der Hydraulik- und Kraftstoffleitungen ist zu überprüfen. Baugeräte, Maschinen und Baufahrzeuge dürfen nicht in Gewässernähe, im Uferbereich und im Gewässerrandstreifen des Dorfbachs betankt, gewartet oder gereinigt werden.

6. Die Verwendung unbeschichteter, metallhaltiger Materialien wie z.B. verzinktes Blech, Kupferblech oder Titanzinkblech zur Dacheindeckung ist aufgrund der
Metallionenabschwemmung und der Gefahr von Schwermetalleintragungen ins Grundwasser/Gewässer und in die öffentliche Regenwasserkanalisation, ohne entsprechende Vorbehandlung und Einholung einer wasserrechtlichen Erlaubnis des Landratsamtes Lörrach, Fachbereich Umwelt, nicht zulässig.

7. Einer Versickerungsfläche oder Regenwasserleitung darf kein verunreinigtes, behandlungsbedürftiges Niederschlagswasser zugeführt werden.

8. Die geordnete Schmutzwasserentsorgung und Niederschlagswasserbeseitigung der Dach- und befestigten Flächen ist entsprechend dem Genehmigungsstand auszuführen. Eine Abstimmung zwischen AN, der Bauleitung und dem Aussteller des Entwässerungsgesuches hat zwingend vor Ausführung zu erfolgen

9. Auf wasserdurchlässig ausgeführten Flächen (PKW-Stellflächen, Zufahrten) oder Böden dürfen nur betriebsbereite Kraftfahrzeuge, welche keine Betriebsflüssigkeitsverluste und keine Unfallschäden aufweisen, abgestellt werden.

10. Durch die Abriss- und Bauarbeiten sowie durch den Betrieb der Hülschematthalle und des Pellettanks darf es zu keiner Verunreinigung bzw. zu keinen schädlichen Veränderungen des Grundwassers und des angrenzenden oberirdischen Gewässers "Dorfbach" kommen. Auf die Haftungsbestimmungen für die Veränderung der Wasserbeschaffenheit oder Verunreinigung eines Gewässers wird ausdrücklich hingewiesen (§ 89 Wasserhaushaltsgesetz (WHG)).

11. In den Untergrund eingreifende bauliche Anlagen bzw. die in das Erdreich einbindenden Bauwerksteile sind mittels geeigneter Maßnahmen (weiße Wanne, Anbringen von Dichtungen) gegen sich im verfüllten Arbeitsraum sammelndes und aufstauendes Niederschlagswasser und ggf. Schichtwasser zu schützen.
Die Verlegung von Drainagen um das Bauwerk und auf dem Baugrundstück sowie deren Anschluss an die öffentlichen Misch-, Schmutz- oder Regenwasserkanäle ist nicht zulässig. Ausnahmen hiervon bedürfen der Zustimmung des Betreibers der öffentlichen Kanalisation und des Landratsamtes Lörrach, Fachbereich Umwelt

## Kindergartenbetrieb im Erdgeschoss während Bauzeit
Kindergartenbetrieb eventuell während der Bauzeit

hiermit wir der AN besonders darauf hingewiesen das während der bauzeit der betrieb des kindergartens im erdgeschosss in der Hülschematthalle eventuell weitergeführt wird.
es ist daher besondere erhöhte sorgfalt des AN bei der absicherung des baustellenbereichs notwendig.
der AN hat dafür zu sorgen das ein zugang zum baustellenbereich durch die kinder nicht möglich ist.
türen zum baustellenbereich sind sowohl  während der bauzeit aber auch in zeiten an denen kein baubetrieb erfolgt ( abends und am wochenende )  immer abzuchliessen.
der umschliessende bauzaun um den baustellenbereich ist so herzustellen das kindern ein zugang zur baustelle nicht möglich ist.
entsprechende zusätzliche  kontrollen der baustellensicherung sind in die EP s einzukalkulieren.
entsprechende besondere massnahmen hierfür sind in die EP s einzukalkulieren.

es ist angedacht das der kindergartenbetrieb nach den rohbauarbeiten im juli 2027 wieder im gebäude aufgenommen wird.

## Unterlagen / Pläne
Dem Leistungsverzeichnis beigelegte Unterlagen und Pläne

A Anlagen allgemein:

00_SHM_Lageplan Vermesser M 1-500_260702

01_SHM_Lageplan Vermesser M 1-1000_260702

02_SHM_unverbindlicher Baustelleneinrichtungsplan
M 1-200_260618

03_SHM_Schadstoffgutachten_251216

04_SHM_GeoIng Bericht 3987_250612

05_SHM_Brandschutzkonzept Schopfheim
Hülschematthalle Rev. C _260629

06_SHM_Anlagen zum Brandschutzkonzept_BS-Pläne 260629

07_SHM_Termingrobplanung und Bauablauf_260902

B Architektenpläne
(Ausschreibungspläne, -keine Ausführungspläne)

08_SHM_Grundrisse rot gelb_M1-50_260903

09_SHM_Schnitte rot gelb_M1-50_260903

10_SHM_Ansichten_1-50_260603

11_SHM_Grundrisse UG, EG und OG_Werkpläne_ M1-50_260903

12_SHM_Schnitte_Längs-und Quer- durch Neubau_Werkpläne_ M1-50_260903

C Anlagen Gewerkebezogen
(Ausschreibungspläne, -keine Ausführungspläne)

13_SHM_Ausschreibung Trockenbau_Übersichtspläne Positionen im Grundrissenn und Schnitten

14_SHM_Deckenspiegel Anbau West EG und OG

15_SHM_ Trockenbaudetails und Bauteile_Ausschreibungspläne

Die Pläne dienen nur zum besseren Verständnis der Ausschreibung und stellen keine Ausführungspläne dar.

## Gewerkebezogene Terminübersicht
Gewerkebezogene Terminübersicht

Rohbauarbeiten

Arbeitsvorbereitung  nach Vergabe
voraussichtlicher Beginn an Baustelle  ca KW 26.2026
voraussichtliches Ende:  ca KW 36.2026

Holzbauarbeiten

voraussichtlicher Beginn Baustelle  ca:KW  36.2026
voraussichtliches Ende Rohbau:  ca KW  51,2026
vorrausichtliches Ende Bekleidungen  ca KW  20.2027

Trockenbauarbeiten Bandschutzbekleidung

voraussichtlichesr Beginn:  ca KW  02.2027
vorrausichtliches Ende  ca KW  10.2027

## Zusätzliche Technische Vertragsbedingungen Trockenbau Brandschutzbekleidungen
Ausführung/Allgemeines

Alle vom AN eingetragenen Preise enthalten Material-, Montage-, und Nebenkosten.
Bei allen Positionen ist, sofern nicht gesondert ausgeschrieben, folgende Arbeiten in die EP einzurechnen.
inkl. Lieferung, Aufstellen, Verlegen, Einbauen Ausrichten, Montieren inkl. aller nicht gesondert ausgeschriebenen Verbindungsmittel und Befestigungsmittel sowie sämtlicher benötigter Materialien sind in die Preise einzurechnen.
ebenso sind folgende Leistungen in die EPs einzurechnen und werden nicht extra vergütet.

1.Mehraufwand für Arbeiten an der Dachschräge und Überkopfarbeiten

2. Alle Anschlüsse an angrenzende Bauteile sind mit geeigneten Systemmaterialien (z. B. Trennfix-Band, Anschlussprofilen oder Fugendichtbändern) auszuführen, sodass die Anforderungen an Schall-, Brand- und ggf. Bewegungstrennung fachgerecht erfüllt werden. Die Auswahl des Anschlussmaterials hat nach den jeweiligen Herstellerangaben bzw. anerkannten Regeln der Technik zu erfolgen. Jeder Anschluss muss optisch sowie technisch einwandfrei und beständig ausgeführt werden. Die Ausführung hat gemäß den Vorgaben aus Systemzulassungen, DIN-Normen und Herstellerverarbeitungsrichtlinien zu erfolgen

3. Mehraufwand im Bereich der bereits montierten Befestigungsmittel durch den Holzbau.

4. sämtliche notwendige Befestigungsmittel

5. abschneiden des Überstandes Randdämmstreifen inkl. Entsorgung

6. sämtliche Beiputzarbeiten an Fenster- und Türen-Anschlüssen, Innensimsen, Leuchten, Schienen, Stützen etc.

7. Sämtliche Schutzmaßnahmen an angrenzenden Bauteilen, durch Abkleben.

8. Das Säubern des Untergrunds von Staub und losen Teilen wen nicht gesondert ausgeschrieben.

9. Sämtliche Arbeitsgerüste inkl. Raumgerüste,
welche zur Ausführung der ausgeschriebenen Leistungen nötig sind inkl. Vorhaltezeit sind in die einzelnen Positionen einzukalkulieren.
Die zeitliche Versetzung der Arbeiten ist beim Gerüst stellen und vorhaltezeit zu berücksichtigen.
Stockwerkshöhen von
Neubau ca.bis 3,50 m
Bestand von ca. 2,60 m - ca. 4,5 m im Treppenhaus
Siehe hierzu auch Orieientierungsdaten und beigelegte Pläne anbei

Der Zugang in die anderen Geschosse für die anderen Handwerker muss trotz Gerüst gegeben sein.
Das Gerüst ist in Absprache anderen Handwerkern zu überlassen (Elektriker, Zimmermann usw.).

10. Das sachgemäße Dichten der ausgeschriebenen Feuerschutz-Bauteile an den Baukörper.

11. Fugenbewehrungsstreifen bei Brandschutzplatten oder Brandschutzbekleidungen

Vertrags- und Ausführungsgrundlagen sind die technischen Vorschriften der VOB Teil C sowie alle entsprechenden DIN-Vorschriften, Normen und sonstigen Bestimmungen für die beschriebenen Leistungen und für die verwendeten Materialien in der zum Zeitpunkt der Ausführung gültigen Fassung.

Der Auftragnehmer verpflichtet sich, die Sicherheit auf der Baustelle, insbesondere die ordungsgemäße Ausführung der Gerüste, Geräte, Zugänge, Bautreppen, Abdeckungen, Abschrankungenn etc. sicherzustellen.
Sämtliche Unfallverhütungsvorschriften der Bau-Berufsgenossenschaft sowie die Arbeitsstättenrichtlinien, SIGEKO-Pläne, SIGEKO-Hinweise und alle
sonstigen Richtlinien, gesetzlichen Bestimmungen und Auflagen sind unaufgefordert einzuhalten, auch ohne ausdrückliche Erwähnung im Leistungsverzeichnis und ohne daß hierfür eine separate Vergütung erfolgt.

Der Auftragnehmer haftet bei Beschädigung für alle entstehenden Schäden, auch Dritten gegenüber, in vollem Umfang; einschließlich aller eventuell auf den Auftraggeber zukommender Schadensersatzansprüche.

Bauschutt, sonstige Abfälle sowie gefährliche Stoffe dürfen auf der Baustelle nur im ausdrücklichen Einverständnis mit der Bauleitung und entsprechend den behördlichen Auflagen gelagert werden.

Sofern Maßtoleranzen gemäß DIN 18201 ff. vom Auftragnehmer schuldhaft überschritten werden, werden ihm die dadurch entstehenden Kosten für Mehraufwendungen bei Folgegewerken als auch evtl. erforderliche Kontrollmessungen und Sachverständigenleistungen in Anrechnung gebracht

2. Preise
In Abweichung von VOB/B § 2 Satz 3 können bei Massenminderungen oder bei Entfall einzelner Positionen keine Preisänderungen bei den verbleibendenPositionen erfolgen.

Zeitliche Trennungen von einzelnen Leistungen, die sich aus dem Bauablauf oder auf Anweisung der Bauleitung ergeben, werden nicht separat vergütet.

Handschriftliche Änderungen, Ergänzungen und Streichungen der Positionstexte und Abrechnungsmodalitäten werden ausdrücklich nicht anerkannt und führen automatisch zur Ungültigkeit des gesamten Angebots. Nebenangebote, Vorbehalte sowie evtl. erkannte Unstimmigkeiten an der vorgesehenen Ausführung sind ausschließlich schriftlich in einem separaten Schreiben als Anlage zum Angebot zu benennen.

Die Abnahme des Gewerks erfolgt nach vollständiger Fertigstellung einschl. vollständiger Baustellenräumung. Vor Beginn der Fremdgewerke
ist eine Zustandsfeststellung nach VOB/B §4(10) mit dem Auftraggeber eigenverantwortlich durchzuführen.

Der Auftragnehmer ist verpflichtet, zur Abnahme seines Gewerks sämtliche Revisionsunterlagen (Bestandspläne, Bestätigungen, Produktdatenblätter, Konformitäts- und Zulassungsnachweise, Prüf- und Meßprotokolle, Bedienungsanleitungen etc.) im gesetzlich geforderten Umfang bereitzustellen und dem Auftraggeber zu übergeben. Der hierfür erforderliche Aufwand wird nicht separat vergütet und ist in die Einheitspreise einzurechnen.

Für die angebotenen Leistungen übernimmt der Auftragnehmer die Verpflichtung
zur Vollständigkeit; d.h. Leistungen und Nebenleistungen, die sich bei den
Positionen zwangsläufig ergeben, sind immer einzukalkulieren, auch wenn sie
in der Leistungsbeschreibung nicht ausdrücklich erwähnt sind.

Hinweis zur Ausführung bei Wänden und Vorsatzschalen
Das Schließen der Innenwände (Beplankung etc.) dürfen erst nach vollständigem Abschluss aller haustechnischen Installationsarbeiten (Elektro, Sanitär, Heizung, Lüftung) erfolgen, oder ausschließlich auf ausdrückliche Anweisung der Bauleitung. Dadurch werden unnötige Nacharbeiten, Beschädigungen und Mehrkosten vermieden. Sollten zusätzliche An- und Abfahrten sowie unvermeidbare Arbeitsunterbrechungen entstehen, sind diese mit dem Angebot und der Kalkulation in den Einheitspreisen zu berücksichtigen und werden nicht gesondert vergütet oder abgerechnet

Ausführung der Beplankung an Trockenbauwänden -
zweite Wandseite
Die Montagewände sind in zwei Arbeitsabschnitten herzustellen.

Die Beplankung der Trockenbauwände auf der jeweils zweiten Seite ist nur im unteren Bereich bis zu einer Höhe von ca. 50 cm auszuführen. Dies dient dazu, dass der Estrichleger den Estrich an der Wand verlegen kann. Der Bereich oberhalb von 50 cm bleibt zunächst offen und wird erst nach vollständiger Fertigstellung der Estricharbeiten auf Anweisung der Bauleitung vollständig geschlossen.

Der Auftragnehmer hat die Abstufung der Beplankung fachgerecht auszuführen und die Konstruktion gegen Beschädigungen zu sichern, sodass ein späterer kompletter Verschluss der Wand problemlos möglich ist.
Zusätzliche An- und Abfahrten sowie unvermeidbare Arbeitsunterbrechungen sind im Angebot und der Kalkulation mit zu berücksichtigen und werden nicht gesondert vergütet.

Decken:
Sämtliche Anschlüsse der Decken, (inklusive Brandschutzdecken F9)0, an Stützen, Außen- und Innenwände sowie Trennwände sind so
auszubilden, dass keine der an die Unterdecke gestellten Anforderungen gemindert wird. Die Anschlüsse
müssen die Bewegungen der angrenzenden Bauteile sowie der Decke selbst ohne Beeinträchtigung
ermöglichen. Die Anschlüsse wie oben beschrieben sind in die einzelnen Positionen einzurechnen.

Verschnitt:

Der im Zusammenhang mit den Bauleistungen entstehende Verschnitt ist grundsätzlich Bestandteil der Leistung und im Angebot angemessen zu berücksichtigen. Eine gesonderte Vergütung für Verschnitt oder Materialverluste erfolgt nicht.

Der Auftragnehmer trägt das Risiko für den üblichen Verschnitt und etwaige Materialverluste, soweit diese nicht auf besondere Anweisungen oder Fehler des Auftraggebers zurückzuführen sind.

Ausnahmen und Nachforderungen sind nur bei nachweislich unvorhergesehenem, außergewöhnlichem Mehraufwand zulässig und bedürfen einer vorherigen schriftlichen Zustimmung der Bauleitung.

Untergrund:

Der Untergrund ist vom Auftragnehmer so rechtzeitig vor Arbeitsbeginn zu prüfen, dass noch erforderliche Mängelbeseitigungen von Fremdgewerken
möglich sind. Sämtliche Mängel am Untergrund sind der Bauleitung hierbei unverzüglich schriftlich anzuzeigen. Nachträgliche Einwendungen des Auftragnehmers zu Untergründen, Ebenheiten, Trocknungszeiten,
Gewährleistungen etc. können nicht anerkannt werden. Erforderliche zusätzliche Maßnahmen und Mehrleistungen sind mit der Bauleitung vor Arbeitsbeginn abzusprechen und gemeinsam aufzumessen.

Allg. Trockenbauarbeiten

1. Geltungsbereich und Ausführungsgrundlage

Der sachliche Geltungsbereich ergibt sich aus ATV/DIN 18340 -Trockenbauarbeiten.

2. Angaben zu Stoffen und Bauteilen

Verarbeitungsvorschriften der Systemhersteller sind einzuhalten und auf Verlangen
nachzuweisen.

Abbindebeschleuniger, Dichtmittel, Farben etc. müssen frei von schädlichen Emisssionen sein.

Putzträger müssen inkl. aller Befestigungsmittel verzinkt bzw. nichtrostend sein sowie für eine dauerhafte Putzhaftung geeignet sein.

3. Angaben zur Ausführung

Die Gipsfaserplatten, bzw. OSB- Platten an den Wänden im Neubau werden vom Zimmermann z.T bereits in der Werkstatt bzw. vor Ort ungespachtelt montiert.
Der Untergrund, Gipsfaserplatten/ OSB, ist vom Auftragnehmer so rechtzeitig vor Arbeitsbeginn zu prüfen, daß noch erforderliche Mängelbeseitigungen von Fremdgewerken
möglich sind. Sämtliche Mängel am Untergrund sind der Bauleitung hierbei unverzüglich schriftlich anzuzeigen. Nachträgliche Einwendungen des
Auftragnehmers zu  Untergründen, Ebenheiten, Trocknungszeiten,Gewährleistungen etc. können nicht anerkannt werden.
Erforderliche zusätzliche Maßnahmen und Mehraufzüge sind mit der Bauleitung vor Arbeitsbeginn abzusprechen und gemeinsam aufzumessen.

Fenster, Türen, Innensimsen,Verglasungen, Sichtbeton-Bauteile etc. sind einwandfrei abzukleben und zu schützen. Eingebaute Teile, die durch
Spachtelmasse verschmutzt werden, sind sofort ohne Beschädigung zu reinigen.

Bei Schleifarbeiten im Trockenverfahren sind Absauggeräte zu verwenden.

Querschnittsschwächungen von Brandschutzkonstruktionen in Fugenbereichen
sowie bei Einbauten sind so auszugleichen, dass die geforderte
Feuerwiderstandsklasse erhalten bleibt.

Beschädigungen an Dampfsperr- oder Dampfbremsschichten oder an luftdichten Schichten sind vor dem Abdecken mit nachfolgenden Bauteilen
dauerhaft und materialgerecht zu schließen.

Bewegungsfugen im Baukörper sind an gleicher Stelle auch in den Konstruktionen vorzusehen. Geforderte Schall- und Brandschutzklassen dürfen durch die Ausführung von Bewegungsfugen nicht beeinträchtigt
werden.

Rohrbefestigungen müssen durch Zwischenlagen von Gummi, Filzen o.ä. von der Wandunterkonstruktion getrennt und die Rohre ummantelt werden.

Öffnungen für Schalter- und Abzweigdosen sind entsprechend den Elektroinstallationsplänen bzw. nach Angabe des Elektrikers herzustellen.

Bei der Montage der Decken sind die notwendigen Einbauteile, wie Leuchten,
Schlitzlüfter, Vorhangschienen, Einbauteile etc. unaufgefordert vorzusehen
und auszurichten.

Vor der Beplankung von Trockenbauwänden ist die Unterkonstruktion von der Bauleitung abzunehmen.

2. Sonstige Angaben zur Bauausführung

Der Auftragnehmer hat dafür Sorge zu tragen, dass während der Ausführung seiner Leistungen immer mindestens ein fließend deutsch sprechender Mitarbeiter seiner Firma auf der Baustelle anwesend ist.

Für die angebotenen Leistungen übernimmt der Auftragnehmer die Verpflichtung zur Vollständigkeit; d.h. Leistungen und Nebenleistungen, die sich bei den Positionen zwangsläufig ergeben, sind immer einzukalkulieren, auch wenn sie in der Leistungsbeschreibung nicht ausdrücklich erwähnt sind.

Baumstrom und Bauwasser:
Abrechnung des Baustrom und Bauwasser übernimmt der Bauherr

Bauablaufplanung
14 Werktage nach der Vergabe ist ein Bauablaufplan der Arbeiten des AN anzufertigen und vorzulegen
(1-fach digital).
Die Ablauf-Planung beschreibt in einer zeitlichen Abfolge sämtliche Leistungen des AN´s.
Einzeltermine sind mit der Bauleitung abzustimmen und an den Ablaufplan des AG anzupassen. Der Bauablaufplan ist während der Bauphase fortzuschreiben und jeweils mit dem neuesten Stand an die Bauleitung des AG zu übergeben

Spachtelarbeiten:
Sämtliche Oberflächen von Wänden und Decken sind malerfertrig in Qualität Q3 herzustellen auch wenn in der position nicht extra erwähnt und ist in die Einzelpositionen einzukalkuliern.. Die Beplankungen sind so zu montieren, dass die Spachtelarbeiten fachgerecht und ohne Nacharbeiten  durch den AN ausgeführt werden können.

Brandschutz:
Der Bieter hat in seinem Angebot anzugeben, welches System er für die Brandschutzbekleidung der tragenden Bauteile auswählt. Dabei sind die jeweils geltenden Zulassungen, Nachweise und technischen Merkblätter des gewählten Systems zu beachten und einzuhalten. Die Montage hat gemäß den Herstelleranweisungen und den geltenden Normen (z. B. DIN 4102, EN 13501) fachgerecht zu erfolgen, damit die geforderte Feuerwiderstandsdauer und der Brandschutz ordnungsgemäß gewährleistet sind.

Bitte hier eintragen: '..............................'

entsprechende zulassungsbescheide zu den verwendeten materialien und systemaufbauten sind mit der schlussrechnung einzureichen.

Abweichungen:
Im Rahmen dieser öffentlichen Ausschreibung für Trockenbau- und Putzarbeiten wird ausdrücklich darauf hingewiesen, dass in den Allgemeinen- und  zusätzlichen technischen Vertragsbedingungen Abweichungen von den Regelungen der VOB/B enthalten sind. Diese Abweichungen sind Bestandteil der Ausschreibungsunterlagen und werden mit Abgabe des Angebotes vom Bieter verbindlich anerkannt.

Der Bieter erklärt mit seiner Angebotsabgabe sein Einverständnis mit den abweichenden Regelungen gegenüber der VOB/B und verpflichtet sich, diese während der Auftragsausführung zu beachten.

Die Bieter werden gebeten, die Allgemeinen- und  zusätzlichen technischen Vertragsbedingungen sowie die darin enthaltenen Sonderregelungen und Ergänzungen sorgfältig zu prüfen und die sich daraus ergebenden Anforderungen in seine Angebotskalkulation einzubeziehen.

Baubegleitung während der Montageplanung und Ausführung durch den Brandschutzsachverständigen

die anforderungen an den Brandschutz sind zwingend einzuhalten.
die baugenehmigung erfolgte auf basis eines konkreten brandschutzkonzeptes.
dieses ist bei der ausführung zwingend einzuhalten.
das genehmigte brandschutzkonzept liegt der ausschreibung als datei bei.
der aufsteller des brandschutzkonzeptes herr laub von geopro begleitet die montageplaung der ausführenden firma und die ausführung vor ort.
der AN hat sich daher im vorfeld bezüglich der sachgerechten ausführung im sinne des brandschutzkonzeptes mit dem brandschutzsachverständigen abzustimmen und entsprechende ausführungspläne vorzulegen.
erst nach zustimmung durch den sachverständigen darf ausgeführt werden.

Abnahme durch Brandschutzsachverständigen
die Abnahme der Unternehmerleistungen im Sinne der fachgerechten Ausführung gemäss genehmigten Brandschutzgutachten  erfolgt nach Ausführung durch den Sachverständigen.
dieser muss die fachgerechte Ausführung bestätigen um eine mängelfreie Abnahme zu erhalten.
eine Abstimmung im Vorfeld  durch den AN vor Ausführungmit dem Brandschutzsachverständigen  wird daher zwingend empfohlen.
Adresse Brandschutzsachverständiger siehe Adressliste!

## 39 111_SHM_300 Trockenbauarbeiten und Brandschutzbekleidungen

### Titel 01 Trockenbau

**01.1 Dachfensterverkleidung rwa öffnungen**
Dachfensterverkleidung inkl. UK aus Holzlatten
mit 12,5 mm GK Platten.
Dachfenstergröße 1,34m x 1,40m
Höhe ca. 45 cm
inkl. Ausbildung der Schattenfuge mit Abschlußschienen zwischen Deckenplatte der Dachschräge und Dachfensterverkleidung.
ca. 5,60 lfm
Menge: 3,000 m²

**01.2 Oberfläche Q3 auf GIS Wänden**
herstellen der Spachteloberfläche
mit der Qualitätsstufe Q3

Untergrundvorbehandlung: Untergrund auf Eignung, Trag- und Haftfähigkeit prüfen. Fläche säubern.
Spachteln der Oberflächen  Qualität  Q3 Schichtdicke bis etwa 3 mm.
Anforderung an die Ebenheitstoleranz:
Mindestanforderungen nach DIN 18 202, Tabelle 3
Grundierung der gespachtelten Fläche mit Lacryl Tiefgrund LF 595.
Fabrikat: Brillux oder gleichwertig

angebotenes Erzeugnis:

'.........'
(vom Bieter auszufüllen)

inkl. sämtlichen Vorarbeiten um die oben genannte Qualitätsstufe zu erreichen

Vorarbeitungen an der GK Platte/Gipsfaserplatte sind hier einzurechnen
die GIS Wände wurden durch den Sanitärinstallateur montiert und beplankt.
Die Verspachtelung ist durch den AN vorzunehmen.
Ausführung in Teilflächen an unterschiedlichen Stellen und Räumen im gebäude

Raumhöhe bis ca. 3 m
Menge: 90,000 m²

**01.3 Minderpreis zu pos vor für Q2**
wie vor jedoch Q2
minderpreis zu pos vor
Menge: 45,000 m²

**01.4 Minderpreis zu pos vor für Q1**
minderpreis zu pos vor für Q1
sonst wie vor
Menge: 90,000 m²

**01.5 Malervlies**
*** Bedarfsposition ohne GB
Tapezierung: Rapidvlies 1525 faltenfrei auf Stoß mit CreaGlas Gewebekleber ELF 377 verkleben.

Fabrikat: Brillux oder gleichwertig

Kleber gesundheitlich unbedenklich, s. Vorb.

angebotenes Produkt:

'.........'
(vom Bieter auszufüllen)
Menge: 90,000 m²

**01.6 Gipsfaserplatten auf Stahlbetonwand (Aufzugschacht) geklebt**
Gipsfaserplatten  auf Stahlbetonwand (Aufzugschacht) geklebt

Gipsfaserplatten  mit Batzen auf Stahlbetonwand mit
geeignetem Gipskleber montieren

Stärke 12,5 mm

Wandlängen ca. 4 m
Wandhöhe ca, 2.6 im EG und
 ca. 2,5m im OG

in der Wand befindet sich  2 Türelemente (Aufzugstüröffnungen).
EG Größe ca. H:2,5m/ B 1,18 m
EG Größe ca. H:2,4m/ B 1,18 m

Anarbeiten an die Türen, Aufwand in Position
Herstellen von Türausschnitten berücksichtigt
folgende Arbeiten sind hier einzukalkulieren:
Die Betonwand ist sauber und "staubfrei" vorzubereiten.
Lose Teile oder Schmutz sind zu entfernen und mit
Tiefengrund vozubehandeln.

Oberfläche malerfertig verspachtelt  Q3
Menge: 22,000 m²

**01.7 minderpreis für ausführung mit GK Platten zu pos vor**
minderpreis zu pos vor
für ausführung mit gk platte 12,5 mm
sonst wie vor
Menge: 22,000 m²

**01.8 zulage zu pos vor für ausbildungen von türleibungen**
zulage zu pos vor für ausboldungen von leibungen
wie vor jedoch im bereich von türleibungen
wandstärke bis 25 cm
abrechnung nach m2 verbauter leibungen  horizontal und vertikal inklusiv erforderliche eckschinenen und anarbeiten an wandfläche und türzarge
Menge: 3,000 m²

**01.9 Zulage Wände aufdoppeln**
Um die vorgefertigte Holzwand und die Stahlbetonwand in
eine Flucht zu bekommen ist die Holzbauwand mit einer
12,5 mm starken Gipsfaserplatten aufzudoppeln.
Untergrund: Gipsfaserplatten auf vorgefertigter
Holzrahmenbauwand.
Wandhöhe ca.2,6m
Menge: 5,000 m²

**01.10 Mehraufwand an Bewegungsfuge**
Mehraufwand an bewegungsfuge zwischen Stahlbeton Aufzugsschacht/ Bestand und Holzbau
Menge: 10,000 m

**01.11 Beplankung von Holztafelwänden/ Brettsperrholzwänden/ Holzrahmenbauwände mit Oberfläche OSB o.Gipsfaserplatten, inkl. Q3-Verspachtelung**
Beplankung von vorgefertigten Holzbauwänden (Untergrund: Brettsperrholzwand) mit Gipsfaserplatten nach DIN EN 15283-2.
.

- Plattenart: Gipsfaserplatte (GF), geeignet für Wandbekleidungen.

-Rohdichte: mind. 1.000 kg/m³ nach DIN EN 15283-2.

-Nennstärke: 12,5 mm

-Befestigung: mit geeigneten Gipsfaser-Schnellbauschrauben (bzw. nach Systemzulassung zugelassenen Befestigungsmitteln) direkt auf der Brettsperrholzwand bzw. auf der vorgesehenen Unterkonstruktion

-Schraubenabstände: = 250 mm im Feld und am Plattenrand, Mindestabstand zur Plattenkante = 10 mm, soweit nicht durch Systemzulassung abweichend geregelt.

-Fugenführung: stoßweise mit Fugenversatz = 200 mm, stumpfe Stöße mit Fugenbreite ca. 5-7 mm.

Verspachtelung in Qualitätsstufe Q3:
Die gespachtelte Oberfläche der Gipsfaserplatten ist in Qualitätsstufe Q3 gemäß Merkblatt Nr. 2 des Bundesverbandes der Gipsindustrie e. V. (jeweils aktuelle Fassung) auszuführen; in Verbindung mit Q3 sind erhöhte Anforderungen an die Ebenheit nach DIN 18202 vertraglich zu vereinbaren."
Menge: 120,000 m²

**01.12 minderpreis für ausführung mit GK Platten zu pos vor**
minderpreis zu pos vor
für ausführung mit gk platte 12,5 mm
sonst wie vor
Menge: 120,000 m²

**01.13 Minderpreis zu pos vor für Q2**
wie vor jedoch Q2
minderpreis zu pos vor
Menge: 90,000 m²

**01.14 Minderpreis zu pos vor für Q1**
minderpreis zu pos vor für Q1
sonst wie vor
Menge: 90,000 m²

**01.15 Malervlies**
*** Bedarfsposition ohne GB
Tapezierung: Rapidvlies 1525 faltenfrei auf Stoß mit CreaGlas Gewebekleber ELF 377 verkleben

Fabrikat: Brillux oder gleichwertig

Kleber gesundheitlich unbedenklich, s. Vorb.

angebotenes Produkt:

'.........'
(vom Bieter auszufüllen)
Menge: 90,000 m²

**01.16 Ausschnitte Haustechnik**
Steckdosen- und Schalterausschnitte sowie sämtliche
notwendigen Durchführungen für Leitungen, Sanitär- und
Abwasserrohre sind an den vorgesehenen Stellen
herzustellen und an die jeweiligen Einbauten
fachgerecht anzuarbeiten. Die Fugenausbildung, ggf.
Nacharbeiten oder Verschlussmaßnahmen sind mit
geeigneten Systemmaterialien entsprechend den
jeweiligen Anforderungen auszuführen.
rund, Größe: von ca.10 mm - ca. 120 mm
Menge: 40,000 Stk

**01.17 Zulage 12,5 mm GK Feuchtraumplatten**
Zulage zu Pos.1.11 für GK Feuchtraumplatten,
imprägniert (grün) im Bereich der Küchen und
Sanitärbereiche, Abrechnung je Lage/m2 als Mehrpreis.
Menge: 90,000 m²

**01.18 Eckschutzprofil Alu**
Eckputzprofil Aluminium für Trockenbau
2500 x 23,5 x 23,5 mm anbringen und
oberflächenfertig einspachteln.
Einbausituation für einlagige GK-Beplankung 125mm

Typ: Eckschutzschiene Dünnschichtspachtelung
Fabr.: Protektor
oder gleichwertig

'.........'
(vom Bieter auszufüllen)
Menge: 20,000 m

**01.19 Abschlußprofil Alu**
Abschlussprofil ca. 13 / 25 "Göppinger Profil"
Aluminium mit einseitig gelochten Schenkeln.
anbringen und oberflächenfertig einspachteln.
nach Herstellervorschriften einbauen.
Einbausituation für einlagige GK-Beplankung 125mm
Vertikaler sowie horizontaler Einbau, bei angrenzenden
Bauteilen mit Materialwechsel
Die Wandbeplankungen sind im Sockelleistenbereich sowie
an der Wandfläche zum Übergang der Holzverkleidung
abzustellen. siehe DT 039.01/02
Dies ist in die Position einzurechnen und wird nicht
gesondert vergütet.
oder gleichwertig

angebotenes Produkt:
'.........'
(vom Bieter auszufüllen)
Menge: 30,000 m

**01.20 Wanddurchbrüche für Installationen**
Wanddurchbrüche für Installationen
Herstelln von Wanddurchbrüchen für Lüftungskanäle und
Installationen inkl. Herstellen von Leibungen in den
W111 Wanddurchbrüchen für Installationen.
Wanddurchbrüche bis 300 x 300 mm.
Menge: 5,000 Stk

*Hinweis: Vorwandschale*

**01.21 Vorwandschale, raumhoch**
Vorwandschale als raumhohe Vorwandinstallation vor [Holzständerwand], innen, gemäß [DIN 18183 / DIN 4103-1, Einbaubereich 2], vollständig liefern und montieren.

-System: Vorwandschale [z. B. Knauf W626 / oder gleichwertig], raumhoch, selbsttragend, als Vorwandinstallation für Sanitär- und Haustechnik.

-Unterkonstruktion: Metallständerwerk aus verzinkten Stahlblechprofilen DIN 18182-1, Profiltype [CW 50/75/100], Achsabstand [625 mm], mit Boden- und Deckenanschlüssen sowie erforderlichen Versteifungen (z. B. UA-Profile bei Türöffnungen oder Lastaufnahme).

- Wandabstand/Hohlraum: 150 mm

-Beplankung: [zweilagig] mit GK-Platten DIN 18180, Plattendicke [12,5mm], Oberfläche Q[2], [imprägniert GKBI für Feuchträume], inkl. aller Stöße, Anschlüsse, Ecken und Bewegungsfugen gemäß Herstellerangaben.

-Anschlüsse: Starr an Boden, Decke und angrenzende Bauteile; Anschlüsse an Installationen (Steigleitungen, Abwasser, Wasser, Elektro) dicht und schallentkoppelt herstellen; erforderliche Durchbrüche und Ausschnitte für Sanitärobjekte, Armaturen, Revisionen etc. vorsehen.
Oberfläche Q3

Einbauort: Sommerküche

angebotenes Produkt:

'.........'
(vom Bieter auszufüllen)
Menge: 4,000 m²

*Hinweis: Trennwand aus massiven Gips-Wandbauplatten*

**01.22 Trennwand aus massiven Gips-Wandbauplatten, 60 mm**
Nichttragende, Trennwand aus massiven Gips-Wandbauplatten, Dicke 60 mm, in Sanitärräumen (WC-Anlage), vollständig liefern und montieren

Ausführung:

  Baustoff: Massive Gips-Wandbauplatten nach DIN EN 12859, Typ [M60 / D60 / DH60], Dicke 60 mm, Rohdichteklasse [M (ca. 930 kg/m³) / D (ca. 1.200 kg/m³)], Baustoffklasse A1 (nichtbrennbar). [Bei Feuchteeinwirkung: hydrophobierte Platten DH60 verwenden.]

  Wanddicke: 60 mm (entspricht Plattendicke), einschalig, ohne Fugenmörtel im Stoßbereich, Verlegung im Versatz nach Herstellerangaben.

  Wandhöhe: raumhoch 3,10 m,
maximal zulässige Wandhöhe gemäß Systemzulassung für 60 mm einhalten (i. d. R. bis 3,50 m bei EB1).

  Gründung/Anschluss: Auf ebenem, tragfähigem Untergrund (Estrich/Rohdecke), mit elastischem Randanschlussstreifen (PE-Schaum) an Boden, Decke und angrenzenden Bauteilen zur schalltechnischen Entkopplung.

  Fugen/Verbindung: Plattenseiten mit Nut-Feder-System oder glatt gestoßen, ganzflächig mit Gipskleber/Gipsmörtel nach Herstellerangaben verklebt/vergossen, alle Stöße und Anschlüsse spachtelgerecht vorbereiten.

  Oberflächenbehandlung - Seite A (sichtbar, gespachtelt): Einseitig ganzflächig verspachteln und glätten, Oberflächenqualität Q3, grundiert, streichfertig.

  Oberflächenbehandlung - Seite B (Fliesenseite): Fliesenseitig Oberfläche nur spachtelgerecht vorbereiten (keine Feinspachtelung), so dass ein vollflächiges Fliesen mit dünnbettigem Fliesenkleber möglich ist; Kanten und Ecken fliesengerecht ausbilden.

  Feuchteschutz: Für Sanitärräume mit geringer bis mäßiger Wassereinwirkung (W0-I / W1-I) geeignet; bei direkter Spritzwasserbelastung (z. B. Duschen) hydrophobierte Platten (DH60) und ggf. zusätzliche Abdichtung gemäß Herstellerempfehlung vorsehen.

angebotenes Produkt:

'.........'
(vom Bieter auszufüllen)
Menge: 11,000 m²

*Hinweis: Metallständerwände*

**01.23 Metallständerwand EG 127mm, nichttragend, raumabschließende Brandwand F90 A+mB**
Nichttragende, raumabschließende Brandwand als Montagewand,
zB. Knauff W131.de oder gleichwertig im EG herstellen.

Metallständerwand im EG (zwischen Barrierefreiem WC und Treppenhaus EG)

In diese Wand müssen eine Stahlbetonstütze 30/30 und eine Stahlstütze HEB 120 mit Brandschutzbekleidung F90 und Stahlträger HEB 160 mit Brandschutzbekleidung F90 integriert werden (motiert vom Rohbauer). Der Mehraufwand diese zu integrieren ist einzurechnen.

Feuerwiderstandsklasse DIN 4102-2: F90-A+ mB

Wandhöhe: ca. 3,20m
Wandlänge ca. 4.20 m
Wanddicke: 127 mm

Umlaufende Anschlüsse starr,
vorhandener Befestigungsuntergrund Stahlbeton/ Mauerwerk, Brettsperrholzwand und Decke

Ausführung mit Unterkonstruktion aus verzinkten Stahlblechprofilen DIN 18182-1,
Metallständer CW 75, Achsabstand 312,5 mm, Boden und Deckenanschlüsse mit Randprofilen UW 75.
Dämmschicht aus Mineralwolle nach DIN EN 13162, Dicke 60 mm,
Baustoffklasse A1, nichtbrennbar nach DIN 4102 und EN 13501-1,
Bemessungswert der Wärmeleitfähigkeit 0,040 W/(m*K),*
längenbezogener Strömungswiderstand AFr nach DIN EN 29053: 5 kPa*s/m²,
einlagig, dicht stoßen, abrutschsicher verlegen,
Produkt: Knauf Insulation Trennwand-Dämmplatte TP 115
(Hergestellt mit Ecose® Technology, einem formaldehydfreien Bindemittel auf Basis vorwiegend natürlich-organischer Grundstoffe ohne Zusatz von künstlichen Farben oder Färbemitteln)
oder gleichwertig. *

Beplankung aus Gipsplatten GKFI DIN 18180 bzw. Typ DFH2IR EN 520:
Knauf Diamant Steel, zweilagig, Plattendicke 2x 12,5 mm,
mit 0,4 mm rückseitiger Stahlblechkaschierung,
Verarbeitung gemäß DIN 18181
Verspachtelung der Gipsplatten gemäß Merkblatt Nr. 2 des Bundesverbandes der Gipsindustrie e.V. Qualitätsstufe Q3,
Verarbeitung gemäß DIN 18181. Die Ausführung erfolgt unter Verwendung von DIN EN 13963, Spachtelmaterial Fireboard-Spachtel Typ 3B.

Ausführung gemäß Knauf System-Datenblatt W13.de.
System: Knauf Metallständerwand anstelle von Brandwand W131.de
Diese Ausführung ist eine Erweiterung zum Verwendbarkeitsnachweis Brandschutz.
Vorherige Abstimmung gem. Knauf Brandschutzordner, Abschnitt Nutzungshinweise empfohlen.

angebotenes Produkt:

'.........'
(vom Bieter auszufüllen)
Menge: 13,000 m²

**01.24 Türöffnung herstellen**
Herstellung von Türöffnung in vorgenannten
Wand,
Metallständerwand F90 A-mB, nichttragender mit
verstärkten Ständerwerkprofilen im Öffnungsbereich.

Laibungsprofile nach DIN EN 14195 und DIN 18182-1,
Raumhoch aus UA-Profilen, an Kopf- und
Fußanschlussbereichen mit Knauf Türpfostensteckwinkeln (oder gleichwertig)
und geeigneten Verankerungmitteln an angrenzenden
Bauteilen befestigt.

Als Türsturz ist ein UW-Profil mit zwei vertikalen
Auswechslungen aus CW-Profilen einzubauen und
kraftschlüssig an Profilen zubefestigen.
Horizontal- / Längsfugen nicht entlang der Türöffnung
anordnen, sondern zur Türmitte versetzen, dazu
Merkblatt Nr. 8 des Bundesverbandes der Gipsindustrie
e.V. beachten.
Öffnungsmaß:
Breite: ca. 1,15 m
Höhe: ca. 2,50 m
Laibungsprofil: UA 100
Sturzprofil: UW 100
Menge: 1,000 Stk

**01.25 Zulage Türlaibungen beplanken, Brandwand F90-A+M, umlaufend**
Zulage zum Quadratmeterpreis der Wand für das zusätzliche, fachgerechte Beplanken der Wandlaibungen (Seiten- und Sturzflächen) im Bereich von Türöffnungen innerhalb der zuvor beschriebenen Trockenbau-Brandwand (Feuerwiderstandsklasse F90-A + M).Die Ausführung hat absolut systemkonform nach dem allgemeinen bauaufsichtlichen Prüfzeugnis (abP) des Wandherstellers zu erfolgen, sodass der Raumabschluss und der mechanische Stoßschutz im Laibungsbereich vollumfänglich gewahrt bleiben.

Leibungstiefe: ca. 300 mm
Höhe: ca. 2,50m
Türbreite: ca. 1,15 m
Menge: 1,000 Stk

**01.26 Zulage Anschluss einer Metallständerwand an BSP-Wand, F90 A+M**
F90-A + M-Anschluss einer Metallständerwand an BSP-Wand, einschließlich Anschlussprofilen,
 nichtbrennbarem Anschlussdichtband, zugelassenen Befestigungsmitteln für Holzuntergrund, systemgerechter Beplankungsführung sowie vollständiger brandschutztechnischer und rauchdichter Versiegelung sämtlicher Anschlussfugen; Ausführung nach gültigem Verwendbarkeitsnachweis des gewählten Wandsystems, Brandschutzkonzept und Herstellervorschriften, einschließlich aller Nebenarbeiten und Dokumentation.
Menge: 3,200 lfm

**01.27 Ausbildung und brandschutztechnisches Schließen eines Hohlraums im Bereich Türsturz**
Zulage zur Herstellung eines brandschutztechnisch geeigneten Anschlusses im Bereich zwischen Türsturz und angrenzender F90-A+M-Metallständerwand, einschließlich aller erforderlichen Nebenarbeiten.

Der vorhandene Hohlraum mit einer Höhe von ca. 90 mm ist vollständig, lückenlos und dauerhaft mit nichtbrennbarer Steinwolle, Baustoffklasse A1, gemäß dem geprüften Wand- und Türsystem auszufüllen. Die verwendete Steinwolle muss den Anforderungen des gültigen allgemeinen bauaufsichtlichen Prüfzeugnisses beziehungsweise der allgemeinen Bauartgenehmigung des eingesetzten F90-/EI90-Systems entsprechen.

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
Die Ausführung umfasst insbesondere:

  erforderliches Ausmessen und passgenaues Zuschneiden der Steinwolle,

  vollständiges und hohlraumfreies Ausstopfen des ca. 90 mm hohen Zwischenraums,

  Herstellung beziehungsweise Ergänzung der erforderlichen UA- und Anschlussprofile,

  brandschutzgerechte Ausbildung und Bekleidung des Türsturzes,

  Ausführung der vorgeschriebenen mehrlagigen Feuerschutzbeplankung,

  vollständiges Verschließen und Verspachteln sämtlicher Plattenstöße, Fugen und Anschlüsse,

  Ausbildung des Anschlusses an Türzarge und Wandbekleidung,

  Verwendung ausschließlich systemgerechter und zugelassener Materialien,

  Herstellung einschließlich Befestigungsmittel, Zuschnitt, Verschnitt und Nebenleistungen.

Die Konstruktion ist entsprechend dem geprüften Herstelleraufbau für F90-A+M beziehungsweise EI90-M sowie unter Beachtung der Montageanleitung des Tür- und Wandherstellers auszuführen. Die Feuerwiderstandseigenschaft darf durch die Ausführung nicht beeinträchtigt werden.

Sämtliche Nachweise, Zulassungen, Prüfzeugnisse und Verwendbarkeitsnachweise der eingesetzten Materialien sind auf Verlangen vorzulegen. Die Arbeiten sind durch eine hierfür qualifizierte Fachfirma auszuführen.
Menge: 1,000 Stk

**01.28 Mehraufwand Anschlussdetails an Stützen und Träger**
Mehraufwand für Anschluss Metallständerbrandwand F90 A+M an Stahlbetonstütze 30/30, Stahlstütze HEB 120 mit Brandschutzbekleidung F90 und Stahlträger HEB 160 mit Brandschutzbekleidung F90
Menge: 10,000 m

**01.29 Metallständerwand EG 127mm, nichttragend, raumabschließende Brandwand F90 A+mB**
Wie Position 01.14  jedoch:

Wandhöhe: ca. 3,20m
Wandlänge ca. 3,40 m
Wanddicke: 127 mm

Metallständerwand im EG (zwischen ELT und Treppenhaus EG) herstellen

Umlaufende Anschlüsse starr,
vorhandener Befestigungsuntergrund Stahlbeton/ Mauerwerk, Brettsperrholzwand und Decke

angebotenes Produkt:

'.........'
(vom Bieter auszufüllen)
Menge: 11,000 m²

**01.30 Türöffnung herstellen**
Herstellung von Türöffnung in vorgenannten
Metallständerwänden, nichttragender mit verstärkten
Ständerwerkprofilen von mind. 2 mm im Öffnungsbereich.
Laibungsprofile nach DIN EN 14195 und DIN 18182-1,
Raumhoch aus UA-Profilen, an Kopf- und
Fußanschlussbereichen mit Knauf Türpfostensteckwinkeln (oder gleichwertig)
und geeigneten Verankerungmitteln an angrenzenden
Bauteilen befestigt.
Als Türsturz sind Unterkonstruktionswandprofile
einzubauen und kraftschlüssig an Profilen zubefestigen.
Horizontal- / Längsfugen nicht entlang der Türöffnung
anordnen, sondern zur Türmitte versetzen, dazu
Merkblatt Nr. 8 des Bundesverbandes der Gipsindustrie
e.V. beachten.

Öffnungsmaß:
Breite: ca. 1,25 m
Höhe: ca. 2,50 m

Laibungsprofil: UA 100
Sturzprofil: UW 100
Wandhöhe: bis ca. 3,10 m
inkl. Kanthölzer:
Zur Befestigung der Türzargen sind
passgenaue, formstabiles Kanthölzer
(mind. Qualität C24, trocken)
in das UA-Profil zu integrieren.
Das Holzprofil wird mit geeigneten Knauf
Schnellbauschrauben (selbstschneidend,
korrosionsgeschützt, Mindestabmessung 4,0 x 35 mm) fest
und dauerhaft seitlich am UA-Profil verschraubt.
Menge: 1,000 Stk

**01.31 Zulage Türleibungen beplanken, Brandwand F90-A+M, umlaufend**
Zulage zum Quadratmeterpreis der Wand für das zusätzliche, fachgerechte Beplanken der Wandlaibungen (Seiten- und Sturzflächen) im Bereich von Türöffnungen innerhalb der zuvor beschriebenen Trockenbau-Brandwand (Feuerwiderstandsklasse F90-A + M).Die Ausführung hat absolut systemkonform nach dem allgemeinen bauaufsichtlichen Prüfzeugnis (abP) des Wandherstellers zu erfolgen, sodass der Raumabschluss und der mechanische Stoßschutz im Laibungsbereich vollumfänglich gewahrt bleiben.

Leibungstiefe: ca. 127mm
Höhe: ca. 2,50m
Türbreite: ca. 1,25 m
Menge: 1,000 stk

**01.32 Zulage Anschluss an Massivwand, F90 A+M**
Anschluss an Massivwand, Einfachständerwand
Herstellung eines Wandanschlusses einer
Einfachständerwand mit CW-Profilen an eine bestehende
Massivwand.
Um eine Entkoppelung der Unterkonstruktion zu
gewährleisten, sind die Profile mit Knauf Trennwandkitt
von der Massivwand zu trennen und mit Knauf
Drehstiftdübeln zu montieren.
Die Beplankung ist dicht an die Massivwand anzuführen
und dabei eine Trennebene mit Knauf Trenn-Fix oder
gleichwertig herzustellen

Unter Beachtung der Brandschutzanforderung F90 A+M
Menge: 6,500 lfm

**01.33 Metallständerwand OG 151mm, nichttragend, raumabschließende Brandwand F90 A+mB**
Nichttragende, raumabschließende Brandwand als Montagewand,
zB. Knauff W131.de oder gleichwertig im OG herstellen.

Metallständerwand im OG (zwischen Vereinsaal und Putzraum ) in der Verlängerung der bestehenden Außenwand (Brandwand)

Diese Wand muss bis unter die Dachhaut gezogen werden. Das Dach hat ein Gefäll von ca.15°. Der Mehraufwand diese zu integrieren ist einzurechnen.

Feuerwiderstandsklasse DIN 4102-2: F90-A+ mB

Wandhöhe: 3,80-4,40m
Wandlänge: 1,90 m
Wanddicke: 151 mm

Umlaufende Anschlüsse starr,
vorhandener Befestigungsuntergrund:
Unten  Stahlplatte mit Brandschutzbekleidung (F90 A)
Seitlich Mauerwerk /Brettsperrholzwand
Oben : Brandwand muss bis unter die Dachhaut geführt werden.
Dies ist bei der Berechnung der Kosten miteinzukalkulieren.

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
Ausführung mit Unterkonstruktion aus verzinkten Stahlblechprofilen DIN 18182-1,
Metallständer CW 75, Achsabstand 312,5 mm, Boden und Deckenanschlüsse mit Randprofilen UW 75.
Dämmschicht aus Mineralwolle nach DIN EN 13162, Dicke 60 mm,
Baustoffklasse A1, nichtbrennbar nach DIN 4102 und EN 13501-1,
Bemessungswert der Wärmeleitfähigkeit 0,040 W/(m*K),*
längenbezogener Strömungswiderstand AFr nach DIN EN 29053: 5 kPa*s/m²,
einlagig, dicht stoßen, abrutschsicher verlegen,
Produkt: Knauf Insulation Trennwand-Dämmplatte TP 115
(Hergestellt mit Ecose® Technology, einem formaldehydfreien Bindemittel auf Basis vorwiegend natürlich-organischer Grundstoffe ohne Zusatz von künstlichen Farben oder Färbemitteln)
oder gleichwertig. *

Beplankung aus Gipsplatten GKFI DIN 18180 bzw. Typ DFH2 EN 520:
zweilagig, aus einer Lage Massivbauplatten imprägniert (Plattendicke 20 mm) und einer Lage Feuerschutzplatte Knauf Piano imprägniert (Plattendicke 12,5 mm),
Verarbeitung gemäß DIN 18181.
1 Lage Stahlblech gemäß DIN EN 10130 und DIN EN 10152, als Platten oder Rollenware, verzinkt, Stahlblechgüte DC01+ZE, Nennblechdicke = 0,5 mm, unter obersten Beplankungslage.
Verspachtelung der Gipsplatten gemäß Merkblatt Nr. 2 des Bundesverbandes der Gipsindustrie e.V. Qualitätsstufe Q2 Standardverspachtelung,
Verarbeitung gemäß DIN 18181. Die Ausführung erfolgt unter Verwendung von DIN EN 13963, Spachtelmaterial Uniflott Typ 4B oder alternativ Fügenfüller Typ 3B.
Ausführung gemäß Knauf System-Datenblatt W13.de.
System: Knauf Metallständerwand anstelle von Brandwand W131.de

Diese Ausführung ist eine Erweiterung zum Verwendbarkeitsnachweis Brandschutz.
Vorherige Abstimmung gem. Knauf Brandschutzordner, Abschnitt Nutzungshinweise empfohlen.

angebotenes Produkt:

'.........'
(vom Bieter auszufüllen)
Menge: 8,000 m²

**01.34 Zulage Dachschräge**
vorgenannte Metallständerwand an die Dachschräge anpassen
Menge: 3,000 m

**01.35 Zulage Anschluss an Massivwand, F90 A+M**
Anschluss an Massivwand, Einfachständerwand
Herstellung eines Wandanschlusses einer
Einfachständerwand mit CW-Profilen an eine bestehende
Massivwand.
Um eine Entkoppelung der Unterkonstruktion zu
gewährleisten, sind die Profile mit Knauf Trennwandkitt
von der Massivwand zu trennen und mit Knauf
Drehstiftdübeln zu montieren.
Die Beplankung ist dicht an die Massivwand anzuführen
und dabei eine Trennebene mit Knauf Trenn-Fix oder
gleichwertig herzustellen

Unter Beachtung der Brandschutzanforderung F90 A+M
Menge: 3,800 lfm

**01.36 Zulage Anschluss einer Metallständerwand an BSP-Wand, F90 A+M**
F90-A + M-Anschluss einer Metallständerwand an BSP-Wand, einschließlich Anschlussprofilen,
 nichtbrennbarem Anschlussdichtband, zugelassenen Befestigungsmitteln für Holzuntergrund, systemgerechter Beplankungsführung sowie vollständiger brandschutztechnischer und rauchdichter Versiegelung sämtlicher Anschlussfugen; Ausführung nach gültigem Verwendbarkeitsnachweis des gewählten Wandsystems, Brandschutzkonzept und Herstellervorschriften, einschließlich aller Nebenarbeiten und Dokumentation.
Menge: 4,400 lfm

**01.37 Metallständerwand F90 im Dachgeschoss**
Bekleidung F90 nichttragende innere Trennwand DIN 4103-1 als
Montagewand,
Brandschutztechnische Anforderungen an die Bekleidung,
Feuerwiderstandsklasse 90 Minuten nach DIN 4102-2.

Wandhöhe: ca.1,40 - 2,10m
Wandlänge: 2,60m
Wanddicke: 100 mm

Umlaufende Anschlüsse starr,
vorhandener Befestigungsuntergrund:
Stahlbeton/ Mauerwerk/ Holz/

Ausführung mit Unterkonstruktion aus
korrosionsgeschützten Stahlblechprofilen DIN 18182-1,
Metallständer CW 50, Achsabstand 625 mm, Boden und Deckenanschlüsse mit Randprofilen UW 50/40,
Befestigung mit bauaufsichtlich zugelassenen Befestigungsmitteln unter Berücksichtigung
des Korrosionsschutzes.

Dämmschicht aus Mineralwolle nach DIN EN 13162, Dicke 40 mm,
Baustoffklasse A1, nichtbrennbar nach DIN 4102 und EN 13501-1,
Bemessungswert der Wärmeleitfähigkeit 0,040 W/(m*K),*
längenbezogener Strömungswiderstand AFr nach DIN EN 29053: 5 kPa*s/m²,
einlagig, dicht stoßen, abrutschsicher verlegen,
Produkt: Knauf Insulation Trennwand-Dämmplatte TP 115
(Hergestellt mit Ecose® Technology, einem formaldehydfreien Bindemittel auf Basis vorwiegend natürlich-organischer Grundstoffe ohne Zusatz von künstlichen Farben oder Färbemitteln)
oder gleichwertig.

Beplankung beidseitig aus Gipsplatten GKFI DIN 18180 bzw. Typ DFH2IR EN 520: Knauf Diamant,
zweilagig, Plattendicke 2x 12,5 mm,
Verschraubung mit Diamantschraube XTN,
oberste Plattenlage mit Klammern auf der ersten Plattenlage befestigt,
Verarbeitung gemäß DIN 18181.

Verspachtelung der Gipsplatten gemäß Merkblatt Nr. 2 des Bundesverbandes der Gipsindustrie e.V. Qualitätsstufe Q2 Standardverspachtelung,

Verarbeitung gemäß DIN 18181. Die Ausführung erfolgt unter Verwendung von DIN EN 13963, Spachtelmaterial Uniflott Typ 4B oder alternativ Fügenfüller Typ 3B.
Ausführung gemäß Knauf System-Datenblatt W11.de.
System: Knauf Metallständerwand W112.de

Einbauort: Dachgeschoss zwischen Wechselrichter und Lüftung

angebotenes Produkt:

'.........'
(vom Bieter auszufüllen)
Menge: 5,000 m²

**01.38 Zulage Brandschutz-Einkapselung durchdringernder Holzpfetten in Metallständerwand F90**
Herstellen der brandschutztechnischen Einkapselung von durchdringenden Holzpfetten durch vorherig beschriebene Metallständerwand (Feuerwiderstandsklasse F90), so dass der Feuerwiderstand der Wand (F90) im Bereich der Durchdringung vollständig aufrechterhalten wird.

Die Leistung umfasst:

-Liefern und fachgerechtes Montieren einer geschlossenen, nichtbrennbaren Einkapselung der Holzpfette im Durchdringungsbereich und der angrenzenden Wandbekleidung aus zugelassenen Brandschutzplatten (A1) mit nachgewiesenem Feuerwiderstand = 90 Minuten.

-Einbau von nichtbrennbarer Dämmung (Mineralwolle, A1) in den Hohlräumen, sofern vom System gefordert.

-Befestigung mit im Brandfall wirksamen Verbindungsmitteln gemäß Prüfzeugnis / Systemzulassung (Plattenstärke, Schraubenabstände, Randabstände).

-Fugenloses Anschließen der Einkapselung an die bestehende F90-Wandbekleidung; Schließen aller Fugen und Randanschlüsse mit geeignetem, nichtbrennbarem Brandschutzmaterial.

-Erbringen der erforderlichen Nachweise (Prüfzeugnis / abZ / ETA) für die verwendete Durchdringungslösung F90.
Menge: 1,000 Psch

**01.39 Zulage Anpassungen Ständerwand an Dachschräge und Dachpfetten**
Mehraufwand für das anpassen bzw. der Ständerprofile Knauf CD 60/27 und der
Beplankung an die Deckenkonstruktion mit Deckenbalken
Fachgerechte Trennung der Beplankung an die Holzbalken
inbegriffen.
Untergrund: Holz
Menge: 3,000 m

**01.40 Zulage Anschluss an Massivwand**
Anschluss an Massivwand, Einfachständerwand
Herstellung eines Wandanschlusses einer
Einfachständerwand mit CW-Profilen an eine bestehende
Massivwand mit Innendämmung.
Um eine Entkoppelung der Unterkonstruktion zu
gewährleisten, sind die Profile mit Trennwandkitt von
der Massivwand zu trennen und mit Drehstiftdübeln zu
montieren.
Die Beplankung ist dicht an die Dämmung anzuführen und
dabei eine Trennebene mitTrenn-Fix herzustellen.
Menge: 4,000 lfm

**01.41 Metallständerwände 155, F90**
Metallständerwände stellen mit folgendem Aufbau

Nichttragende innere Trennwand DIN 4103-1 als
Montagewand hestellen

In diese Wand muss ein eine Stahlträger HEB 140 mit Brandschutzbekleidung F90 integriert werden (motiert vom Rohbauer. Der Mehraufwand diesen zu integrieren ist einzurechnen.

keine Brandschutztechnische Anforderungen

Bewertetes Schalldämm-Maß Rw = 58,4 dB

Wandhöhe: bis ca. 4 m
Wanddicke: 155 mm

Umlaufende Anschlüsse starr,
vorhandener Befestigungsuntergrund
Holz / Mauerwerk / Beton
Ausführung mit Unterkonstruktion aus verzinkten
Stahlblechprofilen DIN 18182-1
Metallständer CW 100
Achsabstand 625 mm,
Boden und Deckenanschlüsse mit Randprofilen UW 100/40,
Befestigung mit bauaufsichtlich zugelassenen
Befestigungsmitteln.

Dämmschicht aus Mineralwolle nach DIN EN 13162,
Dicke 80 mm,
Baustoffklasse A1
nichtbrennbar nach DIN 4102 und EN 13501-1,
Bemessungswert der Wärmeleitfähigkeit 0,040 W/(m*K),*
längenbezogener Strömungswiderstand AFr nach DIN EN
29053: 5 kPa*s/m²,
einlagig, dicht stoßen, abrutschsicher verlegen,
Produkte: Knauf Insulation Trennwand-Dämmplatte TP 115
oder gleichwertig.

Beplankung beidseitig aus Gipsplatten
DIN 18180
zweilagig,
Plattendicke
1 x 12,5 mm Diamantplatte
1 x 15 mm Diamantplatte
Verarbeitung gemäß DIN 18181.

Einbauort:
OG Trennwand Putzmittelraum-Treppenhaus OG

Ausführung gemäß Knauf System-Datenblatt W11.de.
System: Knauf Metallständerwand W112.de
oder gleichwertig

angebotenes Produkt:

'.........'
(vom Bieter auszufüllen)
Menge: 4,000 m²

**01.42 Zulage Türöffnung erstellen**
Herstellung von Türöffnung in vorgenannten
Metallständerwänden, nichttragender mit verstärkten
Ständerwerkprofilen von mind. 2 mm im Öffnungsbereich.
Laibungsprofile nach DIN EN 14195 und DIN 18182-1,
Raumhoch aus UA-Profilen, an Kopf- und
Fußanschlussbereichen mit Knauf Türpfostensteckwinkeln
und geeigneten Verankerungmitteln an angrenzenden
Bauteilen befestigt.
Als Türsturz sind Unterkonstruktionswandprofile
einzubauen und kraftschlüssig an Profilen zubefestigen.
Horizontal- / Längsfugen nicht entlang der Türöffnung
anordnen, sondern zur Türmitte versetzen, dazu
Merkblatt Nr. 8 des Bundesverbandes der Gipsindustrie
e.V. beachten.

Öffnungsmaß:
Breite: ca. 1,15 m
Höhe: ca. 2,40 m
Laibungsprofil: UA 100
Sturzprofil: UW 100
Wandhöhe: bis ca. 4 m

inkl. Kanthölzer:
Zur Befestigung der Türzargen sind
passgenaue, formstabiles Kanthölzer
(mind. Qualität C24, trocken)
in das UA-Profil zu integrieren.
Das Holzprofil wird mit geeigneten Knauf
Schnellbauschrauben (selbstschneidend,
korrosionsgeschützt, Mindestabmessung 4,0 x 35 mm) fest
und dauerhaft seitlich am UA-Profil verschraubt.
Menge: 1,000 Stk

**01.43 Zulage Türlaibung beplanken**
Mehraufwand für das beplanken der Türleibung.
Die doppelte Beplankung ist dreiseitig in die
Türleibung hineinzuziehen.
inkl. fachgerechter Eckausbildung der
Beplankungsschichten
Leibungstiefe: ca. 155 mm
Höhe: ca. 2,40m
Türbreite: ca. 1,15 m
Menge: 1,000 Stk

**01.44 Zulage Anschluss an Massivwand**
Anschluss an Massivwand, Einfachständerwand
Herstellung eines Wandanschlusses einer
Einfachständerwand mit CW-Profilen an eine bestehende
Massivwand mit Innendämmung.
Um eine Entkoppelung der Unterkonstruktion zu
gewährleisten, sind die Profile mit Trennwandkitt von
der Massivwand zu trennen und mit Drehstiftdübeln zu
montieren.
Die Beplankung ist dicht an die Dämmung anzuführen und
dabei eine Trennebene mitTrenn-Fix herzustellen.
Menge: 8,000 lfm

**01.45 Metallständerwand 75mm**
Metallständerwände stellen mit folgendem Aufbau

Nichttragende innere Trennwand DIN 4103-1 als Montagewand

keine Brandschutztechnische Anforderungen

Wandhöhe: ca. 2,70m
Wandlänge: ca.3,20
Wanddicke: 75 mm

Umlaufende Anschlüsse starr,
vorhandener Befestigungsuntergrund Stahlbeton/ Mauerwerk/ Holz
Ausführung mit Unterkonstruktion aus verzinkten Stahlblechprofilen DIN 18182-1,
Metallständer CW 50, Achsabstand 625 mm,
Boden und Deckenanschlüsse mit Randprofilen UW 50/40,
Befestigung mit bauaufsichtlich zugelassenen Befestigungsmitteln.

Dämmschicht aus Mineralwolle nach DIN EN 13162
Dicke 40mm
Baustoffklasse A1
nichtbrennbar nach DIN 4102 und EN 13501-1,
Bemessungswert der Wärmeleitfähigkeit 0,040 W/(m*K),*
längenbezogener Strömungswiderstand AFr nach DIN EN
29053: 5 kPa*s/m²,
einlagig, dicht stoßen, abrutschsicher verlegen,
Produkte: Knauf Insulation Trennwand-Dämmplatte TP 115
oder gleichwertig.

Beplankung beidseitig aus Gipsplatten GKB DIN 18180
einlagig, Plattendicke 12,5 mm,
Verarbeitung gemäß DIN 18181.

Verspachtelung der Gipsplatten gemäß Merkblatt Nr. 2 des Bundesverbandes der Gipsindustrie e.V. Qualitätsstufe Q2 Standardverspachtelung,
Verarbeitung gemäß DIN 18181. Die Ausführung erfolgt unter Verwendung von DIN EN 13963, Spachtelmaterial Uniflott Typ 4B oder alternativ Fügenfüller Typ 3B.

Türöffnung herstellen
Herstellung von Türöffnung in vorgenannten
Metallständerwänden, nichttragender mit verstärkten
Ständerwerkprofilen von mind. 2 mm im Öffnungsbereich.
Laibungsprofile nach DIN EN 14195 und DIN 18182-1,
Raumhoch aus UA-Profilen, an Kopf- und
Fußanschlussbereichen mit Knauf Türpfostensteckwinkeln
und geeigneten Verankerungmitteln an angrenzenden
Bauteilen befestigt.
Als Türsturz sind Unterkonstruktionswandprofile
einzubauen und kraftschlüssig an Profilen zubefestigen.
Horizontal- / Längsfugen nicht entlang der Türöffnung
anordnen, sondern zur Türmitte versetzen, dazu
Merkblatt Nr. 8 des Bundesverbandes der Gipsindustrie
e.V. beachten.
Öffnungsmaß:
Breite: ca. 1,15 m
Höhe: ca. 2,40 m
Laibungsprofil: UA 100
Sturzprofil: UW 100
Wandhöhe: bis ca. 2,70 m
inkl. Kanthölzer:
Zur Befestigung der Türzargen sind
passgenaue, formstabiles Kanthölzer
(mind. Qualität C24, trocken)
in das UA-Profil zu integrieren.

Das Holzprofil wird mit geeigneten Knauf
Schnellbauschrauben (selbstschneidend,
korrosionsgeschützt, Mindestabmessung 4,0 x 35 mm) fest
und dauerhaft seitlich am UA-Profil verschraubt.

angebotenes Produkt:

'.........'
(vom Bieter auszufüllen)
Menge: 9,000 m²

**01.46 Zulage Türöffnung erstellen**
Herstellung von Türöffnung in vorgenannten
Metallständerwänden, nichttragender mit verstärkten
Ständerwerkprofilen von mind. 2 mm im Öffnungsbereich.
Laibungsprofile nach DIN EN 14195 und DIN 18182-1,
Raumhoch aus UA-Profilen, an Kopf- und
Fußanschlussbereichen mit Knauf Türpfostensteckwinkeln (oder gleichwertig)
und geeigneten Verankerungmitteln an angrenzenden
Bauteilen befestigt.
Als Türsturz sind Unterkonstruktionswandprofile
einzubauen und kraftschlüssig an Profilen zubefestigen.
Horizontal- / Längsfugen nicht entlang der Türöffnung
anordnen, sondern zur Türmitte versetzen, dazu
Merkblatt Nr. 8 des Bundesverbandes der Gipsindustrie
e.V. beachten.

Öffnungsmaß:
Breite: ca. 1,15 m
Höhe: ca. 2,40 m
Laibungsprofil: UA 100
Sturzprofil: UW 100
Wandhöhe: bis ca. 4 m

inkl. Kanthölzer:
Zur Befestigung der Türzargen sind
passgenaue, formstabiles Kanthölzer
(mind. Qualität C24, trocken)
in das UA-Profil zu integrieren.
Das Holzprofil wird mit geeigneten Knauf
Schnellbauschrauben oder gleichwertig (selbstschneidend,
korrosionsgeschützt, Mindestabmessung 4,0 x 35 mm) fest
und dauerhaft seitlich am UA-Profil verschraubt.
Menge: 1,000 Stk

**01.47 Zulage Türlaibung beplanken**
Mehraufwand für das beplanken der Türleibung.
Die doppelte Beplankung ist dreiseitig in die
Türleibung hineinzuziehen.
inkl. fachgerechter Eckausbildung der
Beplankungsschichten
Leibungstiefe: ca. 75 mm
Höhe: ca. 2,40m
Türbreite: ca. 1,15 m
Menge: 1,000 Stk

**01.48 Zulage Anschluss an Massivwand**
Anschluss an Massivwand, Einfachständerwand
Herstellung eines Wandanschlusses einer
Einfachständerwand mit CW-Profilen an eine bestehende
Massivwand mit Innendämmung.
Um eine Entkoppelung der Unterkonstruktion zu
gewährleisten, sind die Profile mit Trennwandkitt von
der Massivwand zu trennen und mit Drehstiftdübeln zu
montieren.
Die Beplankung ist dicht an die Dämmung anzuführen und
dabei eine Trennebene mitTrenn-Fix herzustellen.
Menge: 6,500 lfm

**01.49 Zulage Anschluß an Holzbalkendecke**
Mehraufwand für den fachgerechten Anschluß an die
Bestandsdecke Holzbalkendecke
Menge: 2,300 lfm

**01.50 Anschlagswand für Aufzugstür, einseitig, als schmaler Anschlagpfeiler (ca. 9 × 20 × 260 cm)**
Herstellen einer einseitig angeschlagenen, nichttragenden Anschlagswand für Aufzugstüren im Trockenbau, ausgeführt als schmaler Anschlagpfeiler / Vorsetzkonstruktion.

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
Abmessungen je Pfeiler:
EG: Breite ca. 9 cm, Tiefe ca. 20 cm, Höhe 2,60 m (nach tatsächlichem Aufmaß)
OG: Breite ca. 9 cm, Tiefe ca. 20 cm, Höhe 2,50 m (nach tatsächlichem Aufmaß)

  Unterkonstruktion aus verzinkten Stahlblechprofilen (UW/CW), standsicher und verdrehsicher an
-unten: Boden (Stahlbetonplatte),
-oben an Beton Unterzug von Aufzugsschacht
- und seitlich angrenzende Bauteil Bestandswand Treppenhaus (Bestandsmauerwerk verputzt) befestigt;

Profilquerschnitte und Befestigungsmittel so wählen, dass die erforderliche Standsicherheit und Anschlagsfestigkeit für die Aufzugstür gegeben ist.

-Beplankung dreiseitig mit Beplankung beidseitig aus Gipsplatten GKB DIN 18180
einlagig, Plattendicke 12,5 mm,
Verarbeitung gemäß DIN 18181.
Verspachtelung der Gipsplatten gemäß Merkblatt Nr. 2 des Bundesverbandes der Gipsindustrie e.V. Qualitätsstufe Q2 Standardverspachtelung,
Verarbeitung gemäß DIN 18181

-Hohlraum mit nichtbrennbarer Dämmung (Mineralwolle, A1) ausfüllen, sofern schall-/brandschutztechnisch gefordert.

  Alle Anschlüsse an Boden, Decke und angrenzende Wände fugenlos und dicht ausführen; erforderliche Aussparungen für Aufzugstür-Zargen und Beschläge aussparen und verstärken.

  Ausführung so, dass die Aufzugstür sicher und dauerhaft anschlagen kann und die statischen sowie schall-/brandschutztechnischen Anforderungen erfüllt werden.

Abrechnung: je Stück fertiger Anschlagpfeiler inkl. Unterkonstruktion, Beplankung, Dämmung, Anschlüssen und allen Nebenarbeiten.
Menge: 2,000 Stk

*Hinweis: abgehängte Decken*

**01.51 abgehängte Unterdecke F90-AB, horizontal**
Herstellen einer horizontalen, abgehängten Unterdecke mit feuerwiderstandsklasse F90-AB nach DIN 4102-2
Brandbeanspruchung von oben und unten, einschließlich aller Anschlüsse an flankierenden Bauteile.
z.B. Promat-System 120.50  oder gleichwertig, dient speziell der Erhöhung des Feuerwiderstands bestehender Holzbalkendecken im Altbau auf F90

Deckenbekleidung nach DIN 18168-1,
Einbauhöhe: 2,40 m
Befestigungsuntergrund: Holzbalken,

Die Leistung umfasst:

-Liefern und fachgerechtes Montieren einer abgehängten Unterdecke auf Metall-Unterkonstruktion (verzinkte  Stahlblechprofilen DIN 18182-1,
als Tragprofile CD 60/27,
Befestigung mit Direktabhänger/ Direktschwingabhänger/
Nonius mit Noniusbügel/ Nonius-Hänger-Unterteil/ Kombihänger,
Befestigen mit Knauf Deckennagel/ Schnellbauschraube TN/ Universalschraube FN
oder bauaufsichtlich zugelassenen Befestigungsmitteln.

Das Abhängesystem mit entsprechenden Brandschutztechnischen Anforderungen F90 AB für die Montage der Abhangdecke ist in den Preis mit einzukalkulieren.

 Metalldübel oder Spezialschrauben für Nonius Abhänger nach technischen Anforderungen in Holzbalken einbringen.

- Decklage/Bekleidung mit nichtbrennbaren Brandschutzplatten (A1) aus Calciumsilikat / Silikat (z. B. Promat PROMATECT-H / PROMAXON-Typ A oder gleichwertig), Dicke und Lagenanzahl gemäß allgemeinem bauaufsichtlichem Prüfzeugnis (ABP) für F90-AB
Verarbeitung gemäß DIN 18181.

-Einhaltung der im Prüfzeugnis geforderten Konstruktionsparameter (Profilabstände, Abhängerabstände, Plattenstöße, Randanschlüsse, Mindestabhängehöhe). Die lichte Raumhöhe beträgt 2,40m

-Fugenlose, dichte Ausführung der Plattenstöße und Anschlüsse an Wände, Schächte und Durchdringungen; alle Fugen und Randanschlüsse brandschutzgerecht schließen.

-Erbringen der erforderlichen Nachweise (ABP / Systemblatt) für die ausgeführte Unterdecke F90-AB; Ausführung durch einen im Brandschutz erfahrenen Fachbetrieb

Abrechnung: je m² fertiger abgehängter Unterdecke F90-AB inkl. Unterkonstruktion, Befestigung, Platten, Fugen, Anschlüssen und Nachweisen.

Verspachtelung der Gipsplatten gemäß Merkblatt Nr. 2 des Bundesverbandes der Gipsindustrie e.V. Qualitätsstufe Q3 Verspachtelung,
Verarbeitung gemäß DIN 18181. Die Ausführung erfolgt unter Verwendung von DIN EN 13963, Spachtelmaterial Uniflott Typ 4B oder alternativ Fügenfüller Typ 3B.
Ausführung gemäß Knauf System-Datenblatt D11.de.
System: Knauf Plattendecke D112.de, oder gleichwertig

Diese Ausführung ist eine Erweiterung zum Verwendbarkeitsnachweis Brandschutz.
Vorherige Abstimmung gem. Knauf Brandschutzordner, Abschnitt Nutzungshinweise empfohlen.

Beplankungsdicke: 2 x 20 mm

Raumhöhe: 2,40 m

Abhänge Höhe:  ca.10 cm

Einbauort:
Decke Treppenhaus über OG

Leitprodukt:
Promat-System 120.50 oder gleichwertig

angebotenes Produkt:
'.........'
(Angabe durch Bieter)
Menge: 35,000 m²

**01.52 bestehende Decke punktuell öffnen**
zulage zu pos vor
um die neue Unterdecke zu befestigen ist die
bestehende Decke auf Holzlattung
punktuell zu öffnen.
z.B. Öffnung von ca. 20x20cm
Das abgebrochene Material aufnehmen aus dem Gebäude
transportieren und fachgerecht entsorgen.
inkl. Entsorgungskosten.
Menge: 35,000 m²

**01.53 Zulage für die Kapselung von Einbauspots (Brandschutzhaube) - F 90 / EI 90**
Zulage zur Position der Brandschutzunterdecke (Promat-System 120.50 oder gleichwertig) für das Herstellen von runden Deckenöffnungen und das Liefern sowie fachgerechte Montieren von werkseitig vorgefertigten oder bauseitig hergestellten Brandschutzhauben (Spot-Kapselungen) über den Einbauspots.

Die Schutzhaube muss vollkommen systemkonform zur Decke ausgeführt sein und die Feuerwiderstandsklasse F 90 / EI 90 (nach abP des Gesamtsystems) bei Brandbeanspruchung von unten und von oben vollumfänglich aufrechterhalten.

- Ausführung Gehäuse: Kapselung im Deckenhohlraum aus PROMAXON®-Brandschutzbauplatten (Plattendicke entsprechend den Systemvorgaben des Herstellers Promat für die Decke 120.50).

Inklusive des maßgenauen Herstellens der runden Lochausschnitte in der Brandschutzdecke
Einschließlich aller eventuell erforderlichen lokalen Auswechslungsarbeiten oder zusätzlichen Abhänger an der Metall-Unterkonstruktion im Nahbereich des Spots, aller Befestigungsmittel, systemkonformer Verspachtelung sowie Lohn und Material.

Bohrungen im Element, Durchmesserca 60- 140m herstellen.

Deckenhöhe ca. 2,40 m

Bohrung ca. 68mm Durchmesser:
OG Treppenhaus 3x Präsenz- u. Rauchmelder

Bohrung ca. 78mm Durchmesser Einbaudownlights:
OG Treppenhaus: 10 Stück

Einbauleuten müssen zwingend mit geprüftem Promat Brandschutzgehäuse oder ähnliches ummantelt werden

Leitprodukt: Promat®-Spot-Kapselung / Haube für Unterdecke Konstruktion 120.50oder gleichwertiges, im Rahmen des abP der Decke zugelassenes Systemprodukt.

angebotenes Produkt:
'.........'
(Angabe Bieter)
Menge: 13,000 Stk

**01.54 Revisionsklappe F 90 / EI 90 400 x 400 mm**
*** Bezugsbeschreibung
Liefern und montieren von werksmäßig vorgefertigten Brandschutz-Revisionsklappen, feuerbeständig, als systemgebundene Komponente zum Einbau in die selbstständige Brandschutzunterdecke Promat-System 120.50  oder gleichwertig (Feuerwiderstandsklasse F 90-A nach abP). Geprüft für Brandbeanspruchung sowohl von unten (aus dem Raum) als auch von oben (aus dem Deckenhohlraum).

Nennmaß: 400 x 400 mm

Verschluss: Flächenbündiger Drehverschluss mit umlaufender Brandschutz-Dichtung.

Montage: Einbau streng nach den Verarbeitungsrichtlinien des Herstellers Promat und dem zugehörigen Verwendbarkeitsnachweis (abP). Die Montage erfolgt inklusive des systemzugehörigen Promat-Einbaurahmens; eine zusätzliche Mineralwollauflage ist laut Systemnachweis nicht erforderlich.

Beanspruchungsklasse: Beanspruchungsklasse B nach DIN EN 13964, Tab. 7.

Einschließlich aller statisch und brandschutztechnisch erforderlichen Auswechslungsarbeiten an der Metall-Deckenunterkonstruktion (handelsübliche C-Deckenprofile und Abhänger), aller systemkonformen Befestigungselemente (z.B. Promat®-Schnellbauschrauben), Fugenspachtelung mit Promat®-Fertigspachtelmasse im Übergangsbereich zur Decke sowie der Übergabe einer Fachunternehmererklärung, inklusive Lohn und Material.

Leitprodukt: Promat®-Revisionsklappe für Unterdecke Konstruktion 120.50 (Maß 400 x 400 mm)oder gleichwertiges, exakt für dieses Gesamtsystem zugelassenes Systemprodukt des Herstellers Promat.

angebotenes Produkt:

'.........'
(vom Bieter auszufüllen)
Menge: 1,000 Stk

**01.55 Revisionsklappe F 90 / EI 90 500x500mm**
*** wie Position 01.54
in der Größe 500x500mm
Menge: 1,000 Stk

**01.56 schräg abgehängte Unterdecke F90-AB, von unten**
Herstellen einer schräg abgehängten Unterdecke mit Feuerwiderstandsklasse F90-A nach DIN 4102-2, Brandbeanspruchung von unten, einschließlich aller Anschlüsse an flankierende Bauteile.

Die Leistung umfasst:

  Liefern und fachgerechtes Montieren einer schräg abgehängten Unterdecke auf Metall-Unterkonstruktion (verzinkte Stahlblechprofile, z. B. CD-Profile) mit geeigneten, winkelverstellbaren Abhängern und Befestigungsmitteln, an der tragenden Decke / Dachkonstruktion befestigt.

Das Abhängesystem mit entsprechenden Brandschutztechnischen Anforderungen F90 AB für die Montage der Abhangdecke ist in den Preis mit einzukalkulieren.

  Bekleidung mit nichtbrennbaren Brandschutzplatten (A1) aus Calciumsilikat / Silikat (z. B. Promat PROMATECT-H / PROMAXON-Typ A oder gleichwertig), Dicke und Lagenanzahl gemäß allgemeinem bauaufsichtlichem Prüfzeugnis (ABP) für F90-A; Ausführung auch für geneigte Flächen entsprechend den Herstellervorgaben.

  Einhaltung der im Prüfzeugnis geforderten Konstruktionsparameter (Profilabstände, Abhängerabstände, Plattenstöße, Randanschlüsse, Mindestabhängehöhe) auch bei schräger Deckenführung; lichte Raumhöhe ca. 2,40 m bis 3,8m.

  Fugenlose, dichte Ausführung der Plattenstöße und Anschlüsse an Wände, Schächte und Durchdringungen; alle Fugen und Randanschlüsse brandschutzgerecht schließen.

  Erbringen der erforderlichen Nachweise (ABP / Systemblatt) für die ausgeführte schräg abgehängte Unterdecke F90-A; Ausführung durch einen im Brandschutz erfahrenen Fachbetrieb.

Abrechnung: je m² fertiger schräg abgehängter Unterdecke F90-A inkl. Unterkonstruktion, Befestigung, Platten, Fugen, Anschlüssen und Nachweisen
 einschlisslich erforderliches schutzgerüst /
 montagegerüst.

Verspachtelung der Gipsplatten gemäß Merkblatt Nr. 2 des Bundesverbandes der Gipsindustrie e.V. Qualitätsstufe Q3 Verspachtelung,
Verarbeitung gemäß DIN 18181. Die Ausführung erfolgt unter Verwendung von DIN EN 13963, Spachtelmaterial Uniflott Typ 4B oder alternativ Fügenfüller Typ 3B.
Ausführung gemäß Knauf System-Datenblatt D11.de.
System: Knauf Plattendecke D112.de, oder gleichwertig

Diese Ausführung ist eine Erweiterung zum Verwendbarkeitsnachweis Brandschutz.
Vorherige Abstimmung gem. Knauf Brandschutzordner, Abschnitt Nutzungshinweise empfohlen.

Leitprodukt:
Promat-System 120.50 oder gleichwertig

angebotenes Produkt:

'.........'
(vom Bieter auszufüllen)
Menge: 14,000 m²

**01.57 Zulage für die Kapselung von Einbauspots (Brandschutzhaube) - F 90 / EI 90**
Zulage zur Position der Brandschutzunterdecke (Promat-System 120.50 oder gleichwertig) für das Herstellen von runden Deckenöffnungen und das Liefern sowie fachgerechte Montieren von werkseitig vorgefertigten oder bauseitig hergestellten Brandschutzhauben (Spot-Kapselungen) über den Einbauspots.

Die Schutzhaube muss vollkommen systemkonform zur Decke ausgeführt sein und die Feuerwiderstandsklasse F 90 / EI 90 (nach abP des Gesamtsystems) bei Brandbeanspruchung von unten und von oben vollumfänglich aufrechterhalten.

- Ausführung Gehäuse: Kapselung im Deckenhohlraum aus PROMAXON®-Brandschutzbauplatten (Plattendicke entsprechend den Systemvorgaben des Herstellers Promat für die Decke 120.50).

Inklusive des maßgenauen Herstellens der runden Lochausschnitte in der Brandschutzdecke
Einschließlich aller eventuell erforderlichen lokalen Auswechslungsarbeiten oder zusätzlichen Abhänger an der Metall-Unterkonstruktion im Nahbereich des Spots, aller Befestigungsmittel, systemkonformer Verspachtelung sowie Lohn und Material.

Bohrungen im Element, Durchmesserca 60- 140m herstellen.

Deckenhöhe ca. 3,2 m -4,30m
Neigungswinkel ca. 15°

Bohrung ca. 68mm Durchmesser:
OG Treppenhaus 1x Präsenz- u. Rauchmelder

Bohrung ca. 78mm Durchmesser Einbaudownlights:
OG Treppenhaus: 2 Stück

Einbauleuten müssen zwingend mit geprüftem Promat Brandschutzgehäuse oder ähnliches ummantelt werden

Leitprodukt: Promat®-Spot-Kapselung / Haube für Unterdecke Konstruktion 120.50oder gleichwertiges, im Rahmen des abP der Decke zugelassenes Systemprodukt.

angebotenes Produkt:
'.........'
( Angabe Bieter)
Menge: 3,000 Stk

**01.58 horizontal abgehängte Decke mit Gipskartonplatten ,mind. schwerentflammbar**
Montage der Abhgandecken, EG waagrecht als abgehängten
Gipskartondecken, an  BSP-Decke und bestehender Stahlbetondecke mit
Schnellabhängern und doppeltem Schienenrost montiert
und oberflächenfertig in Qualitätsstufe Q 3
hergestellt.
Erforderliche Gerüste sind einzurechnen.

Ausführung zeitversetzt in mind. 2 Arbeitsabschnitten.

Einbauhöhe: 2,5m
Abhanghöhe: ca. 12,5cm- 50cm

Beplankung:
Decklage/Bekleidung aus Gipsplatten GKFI DIN 18180 bzw.
Typ DFH2IR EN 520: bspw. Knauf Diamant,
einlagig, Plattendicke 12,5 mm,
Verarbeitung gemäß DIN 18181,
Oberflächenqualität Q3

Unterkonstruktion inkl. Abhänger:
Ausführung der Unterkonstruktion aus verzinkten
Stahlblechprofilen DIN 18182-1,
Als Grund- und Tragprofile CD 60/27,
Befestigung mit im System geeigneten Abhangelementen
(bspw. Noninus Abhänger) sowie bauaufsichtlich
zugelassenen Befestigungsmitteln.
inkl. Einbringen einer Dämmschicht aus
Holzweichfaserdämmung nach DIN EN 13171, Dicke 30 mm
Montage auf BSP-Deckenelement/ bestehende Holzbalkendecke und Bestands-.Stahlbetondecke

Das Abhängesystem mit entsprechenden Brandschutztechnischen Anforderungen für die Montage der Abhangdecke ist in den Preis mit einzukalkulieren.

Befestigung: Platten gemäß Herstellerangaben verschrauben (Abstand, Randabstände, Stoßversatz), alle Stöße und Anschlüsse spachtelgerecht ausführen

Brandverhalten: Baustoffklasse mindestens B1 (schwerentflammbar) nach DIN 4102-1; Gipskartonplatten erfüllen diese Anforderung (A2 / B1 je nach Ausführung).

Anschlüsse: Ringsum an Wänden und Durchdringungen mit elastischen Randprofilen / Dehnfugen anschließen; erforderliche Ausschnitte für Leuchten, Lüftung, Sprinkler etc. vorsehen.

Nachweise: Technische Merkblätter und Verwendbarkeitsnachweise (abP / Ü-Zeichen) der Gipskartonplatten und der Unterkonstruktion vorhalten und auf Anforderung vorlegen.

Fabrikat: bspw. Knauf Plattendecke D112
mit Beplankung Knauf Diamant oder gleichwertig

angebotenes Produkt:

'.........'
(vom Bieter auszufüllen)
Menge: 75,000 m²

**01.59 Zulage, Herstellen von runden Ausschnitten**
Herstellen von runden Ausschnitten.
Ausführung an vorbeschriebenen Deckensystem.
Deckenhöhe 2,50m im EG und 2,40 im OG

Bohrungen im Element, Durchmesserca 60- 140m herstellen.

Bohrung ca. 68mm Durchmesser:
EG 4x Präsenz- u. Rauchmelder

Bohrung ca. 78mm Durchmesser Einbaudownlights:
EG: 30 Stück
Menge: 34,000 Stk

**01.60 Revisionsklappe F 90 / EI 90 400 x 400 mm**
Liefern und montieren von werksmäßig vorgefertigten Brandschutz-Revisionsklappen, feuerbeständig, als systemgebundene Komponente zum Einbau in die selbstständige Brandschutzunterdecke Promat-System 120.50  oder gleichwertig (Feuerwiderstandsklasse F 90-A nach abP). Geprüft für Brandbeanspruchung sowohl von unten (aus dem Raum) als auch von oben (aus dem Deckenhohlraum).

Nennmaß: 400 x 400 mm

Verschluss: Flächenbündiger Drehverschluss mit umlaufender Brandschutz-Dichtung.

Montage: Einbau streng nach den Verarbeitungsrichtlinien des Herstellers Promat und dem zugehörigen Verwendbarkeitsnachweis (abP). Die Montage erfolgt inklusive des systemzugehörigen Promat-Einbaurahmens; eine zusätzliche Mineralwollauflage ist laut Systemnachweis nicht erforderlich.

Beanspruchungsklasse: Beanspruchungsklasse B nach DIN EN 13964, Tab. 7.

Einschließlich aller statisch und brandschutztechnisch erforderlichen Auswechslungsarbeiten an der Metall-Deckenunterkonstruktion (handelsübliche C-Deckenprofile und Abhänger), aller systemkonformen Befestigungselemente (z.B. Promat®-Schnellbauschrauben), Fugenspachtelung mit Promat®-Fertigspachtelmasse im Übergangsbereich zur Decke sowie der Übergabe einer Fachunternehmererklärung, inklusive Lohn und Material.

Leitprodukt: Promat®-Revisionsklappe für Unterdecke Konstruktion 120.50 (Maß 400 x 400 mm)oder gleichwertiges, exakt für dieses Gesamtsystem zugelassenes Systemprodukt des Herstellers Promat.

angebotenes Produkt:

'.........'
(vom Bieter auszufüllen)
Menge: 1,000 Stk

**01.61 Mehraufwand Beleuchtung**
Die Beleuchtung in der abgehängten Decke wird bauseits durch
den Elektriker erbracht.Die Beleuchtungskörper sitzen
Flächenbündig in der GK Decke. Die GK Platten
sind mit 4mm Fuge an den Beleuchtungskörper zu
montieren bzw. an die Beleuchtung heranzuführen.
Der Aufwand für das exakte heranführen der
Akustikpaneele an den Beleuchtung in verschiedenen
Größen ist in dieser Position einzukalkulieren.
Menge: 5,000 Stk

**01.62 Holzwolle Akustikplatten Abhangdecke Holzwolle Akustikplatten Abhangdecke**
Akustikplatten aus magnesitgebundener Holzwolle nach EN
13964 und nach WW EN 13168-L4-W2-T2-S2-P2-Cl3.

Faserbreite: 1 mm
Baustoffklasse: Klasse B-s1, d0 nach DIN-EN 13501-1
Format: 1200x600 mm
Plattendicke: d=25mm
Kantenausführung: allseitig gerade Kante
Farbe: Beige, Naturton
Schallabsorption: αw=0,9 der Gesamtkonstruktion
nach EN ISO 11654

Die fertige Unterkante der Decke ist bei einer lichten Raumhöhe von ca. 2,50 m herzustellen. Die Abhängehöhe zwischen vorhandener Rohdecke ( Brettsperrholzdecke) und Unterkante der fertigen Deckenbekleidung beträgt je nach örtlicher Gegebenheit ca. 13 bis 36 cm.

Ausführung erfolgt horizontal abgehängt unter  Brettsperrholzdecke im Erdgeschoss Bauteil West

Die Platten sind mit sichtbarer, strukturierter Oberfläche und im wilden Verband zu verlegen. Plattenstöße sind ohne durchlaufende Kreuzfugen, mit versetzten Fugen und entsprechend den Verlegevorschriften des Herstellers auszuführen. Befestigungsmittel sind systemgerecht, korrosionsgeschützt und mit geeigneten sichtbaren bzw. zur Plattenoberfläche passenden Köpfen auszuführen.
Zu den aufgehenden Wänden ist eine mittels beschichtetem Kantholz hinterlegte umlaufende Schattenfuge von ca 15 mm fluchtgerecht herzustellen und einzukalkulieren

Ausführungsort: in unterschiedlichen Räumen EG Anbau West in folgenden Räumen_ Sommerküche, WC Herren, WC Damen, Barrierefreies WC; Flur Neubau

Gleichmäßige Oberflächenbeschaffenheit durch Produktion
im Endlosstrangverfahren in einer Doppelbandformanlage.
Baubiologisch geprüftes und empfohlenes Produkt (IBR)
Emissionsarmes Produkt, nachgewiesen nach
AgBB/DIBt-Methode (Blauer Engel) PEFCTM zertifizierte
Holzwolle

In die Positon ist folgendes mit einzukalkulieren:
das gesamte erforderliche Material und die fix und
fertige Montage an der Decke ohne Unterschied der Lage
der Geschoße und der Raumhöhe,

Folgende eventuelle Mehrkosten sind einzuberechnen:

- Auswechslungsarbeiten an der Unterkonstruktion plus
die Anarbeitung der Platten an Belüftungsschlitze,
Dehnfugen, Öffnungen, Leuchten etc.,
soweit sie nicht gesondert vergütet werden.

-Das Anarbeiten sowie Herumarbeiten um Leitungsführung
wie ELT Trassen und Lüftungsleitungen.

- die farbliche Nachbehandlung nachträglich hergestellter Schnittkanten, bzw. Faserausbrüchen etc.

-Der Anschluss an die Wand ist mittels Schattenfuge,
schwarz, ca. 8mm auszuführen.

Dies ist in die Position einzukalkulieren.
Ein Muster des vorzusehenden Materials mind. in der
Größe 50x50cm inkl. Verschraubung ist nach Aufforderung
der Architekten vorzulegen, dies ist in die Position
einzukalkulieren.

Leitprodukt:
HERADESIGN® superfine
oder gleichwertig

angebotenes Produkt:
'.........'

(vom Bieter auszufüllen)

Einzelraumgrössen:

Sommerküche  ca 24 m2
WC Damen  ca 21 m2
WC Herren ca 17 m2
Beh WC ca 7 m2
Flur ca  16 m2
Menge: 85,000 m²

**01.63 Unterkonstruktion Abhangdecken pos vor**
Nonius-Abhängesystem für die Montage einer abgehängten Decke mit zementgebundenen Holzwolleplatten, z. B. Heraklith oder gleichwertig, (wie zuvor beschrieben) liefern und fachgerecht montieren.

Das Abhängesystem ist für eine Abhängehöhe von ca. 13- 36cm  zwischen Unterkante vorhandener Rohdecke und Unterkante der fertigen Deckenbekleidung auszubilden. Die fertige lichte Raumhöhe beträgt ca. 2,50 m.
Montage entsprechend der unterschiedlichen Abhanghöhen mittels geeignetem Abhangsystem siehe
folgende Position.

Montage auf BSP-Deckenelemente

Ausführung mit:

  Nonius-Oberteilen bzw. Noniusabhängern.

  Nonius-Unterteilen passend zur gewählten Tragkonstruktion.

  Nonius-Verbindern und Sicherungssplinten.

  Verzinkten CD-Deckenprofilen bzw. systemgerechten Trag- und Montageprofilen.

  UD-Randprofilen oder gleichwertiger Randanschlussausbildung.

  Geeigneten Befestigungsmitteln für die vorhandene Rohdecke.

  Erforderlichen Längs- und Kreuzverbindern.

  Randanschlüssen, Auswechslungen und Verstärkungen.

  Sämtlichen erforderlichen Klein- und Verbindungsteilen.

Die Befestigungsmittel, Abhänger und Profile sind entsprechend dem vorhandenen Untergrund, dem Eigengewicht der Deckenbekleidung sowie sämtlichen Zusatzlasten zu bemessen. Die Montage ist nach den Vorgaben des Herstellers und einem geprüften bzw. statisch nachgewiesenen Deckensystem auszuführen.

Die Abhänger müssen mindestens der erforderlichen Tragfähigkeitsklasse gemäß DIN EN 13964 bzw. DIN 18168 entsprechen. Für die ausgeschriebene Konstruktion ist mindestens eine zulässige Tragfähigkeit von 0,40 kN je Abhängepunkt vorzusehen, sofern der Systemnachweis keine geringere Tragfähigkeitsklasse zulässt. Die tatsächlich erforderlichen Abstände der Noniusabhänger, Hauptprofile und Montageprofile sind vom Auftragnehmer anhand des gewählten Systems und der tatsächlichen Deckengewichte festzulegen und vor Montage vorzulegen.

Die Unterkonstruktion ist so auszurichten, dass die Deckenbekleidung im wilden Verband eben, flucht- und höhengerecht bei einer fertigen Unterkante von ca. 2,50 m montiert werden kann. Unebenheiten der Rohdecke sind durch höhenverstellbare Noniusabhänger auszugleichen.

Zusatzlasten berücksichtigen

Die Konstruktion ist einschließlich der zu erwartenden Zusatzlasten für Einbauleuchten, Revisionsöffnungen, Lautsprecher, Lüftungsauslässe und sonstige Einbauten zu planen. Einbauleuchten und sonstige Einbauteile dürfen nicht ausschließlich an der Deckenbekleidung befestigt werden, sondern sind, soweit erforderlich, über eine geeignete Zusatz- oder Wechselkonstruktion an der Unterkonstruktion bzw. an der Rohdecke abzutragen.

Für Revisionsöffnungen und Einbauleuchten sind erforderliche Auswechslungen, Verstärkungen und zusätzliche Noniusabhänger als Zulagepositionen vorzusehen. Die Abstände und Tragfähigkeiten müssen so gewählt werden, dass auch im Bereich von Öffnungen und Einbauten keine unzulässigen Verformungen entstehen. Herstellerunterlagen weisen darauf hin, dass Abhängerabstände von Tragprofil, Plattenart, Plattendicke, Deckengewicht und Zusatzlasten abhängig sind

- Holz-UK ist als Abschlussleiste bis an die Wände/
Einbaumöbel heranzufürhen
- Eine Schattenfuge von ca. 8mm ist umlaufend zum
Wandanschluss herzustellen. Die Schattenfuge ist
schwarz auszubilden.
Menge: 85,000 m²

**01.64 Zulage Deckenabschlussprofil**
Liefern und Montieren von eloxierten Aluminiumprofilen
56/42mm als seitlicher Abschluss der freien
Deckenränder.

Profile sind passend abzulängen und in den Ecken auf
Gehrung zu schneiden.

Bei geeigente Befestigung ist in die Position
einzukalkulieren.

Farbton: schwarz n.A. Architekt

Leitprodukt:
HERADESIGN® Abschlussprofil 56/4

oder gleichwertig

angebotenes Produkt:
'.........'
(vom Bieter auszufüllen)
Menge: 10,000 lfm

**01.65 Zulage, Herstellen von runden Ausschnitten**
Zulage zur Akustikdecke

Bohrungen im Element, Durchmesserca 60- 140m herstellen.

Deckenhöhe ca. 2,50 m

Bohrung ca. 68mm Durchmesser:
EG 10 x Präsenz- u. Rauchmelder

Bohrung ca. 135mm Durchmesser:
Lüftungsauslässe
EG: 10Stück

Bohrung ca. 78mm Durchmesser Einbaudownlights:
EG: 50 Stück
Menge: 70,000 Stk

**01.66 Revisionsklappe 400x400**
Revisionsklappe 400 x 400 mm
Liefern und Montieren von Revisionsklappen,
Format 400 x 400 x 25, mit Drehverschluss, bekleidet
mit Akustikplatten aus magnesitgebundener Holzwolle,
wie unter Pkt. 1.0. spezifiziert.
Montage nach Richtlinien des Herstellers.
Beanspruchungsklasse B nach DIN EN 13964, Tab. 7
Inklusive erforderlicher Auswechslungsarbeiten an der
Unterkonstruktion, inklusive Lohn und Material.
Leitprodukt:

HERADESIGN® Revisionsklappe 400/400
oder gleichwertig

angebotenes Produkt:
Menge: 5,000 Stk

**01.67 Revisionsklappe Decken, 500x500**
Wie Position vor jedoch:
in der Größe 500x500mm
Menge: 1,000 Stk

**01.68 Verlegeplan Abhangdecken**
verlegeplan abhangdecken
von den zuvor genannten abhangdecken ist vor montage ein verlegeplan
herzustellen aus dem die fugenteilung erkennbar ist.
der plan ist den planer vor montage vorzulegen . ausführung nur nach freigegeben plan durch planer.
Menge: 1,000 Psch

### Titel 02 Brandschutzbekleidungen

**02.1 Brandschutzbekleidung F90 Stahlstütze HEB 120**
Herstellen einer Brandschutzbekleidung für Stahlstütze HEB 120, mit
Promat System oder gleichwertig
Promat PROMATECT-H / PROMATECT-L Stahlträger-Bekleidung ohne Unterkonstruktion
oder gleichwertig nach Herstellerangaben

Brandschutztechnische Anforderungen an die Bekleidung,
Feuerwiderstandsklasse 90 Minuten nach DIN EN 13381-4.

Verwendete Profilart nach DIN EN 10025-1:
1 Stück
HEB 120
Stahlstütze ca. 2,8m hoch

Stütze steht auf Beton Rohfussboden und oben liegt ein Stahlträger HEB 160 auf, der ebenfalls F90 Brandschutzbekleidung bekommt.

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D-03.8 Detailschnitt durch HEB160 im Bereich Stütze HEB 120

Die Leistung umfasst:

-Liefern und fachgerechtes Montieren einer vierseitigen Brandschutzbekleidung für Stahlträger HEB 120 nicht
brennbaren, faserverstärkten Gipsplatten GM-F gem. DIN
EN 15283-1 Brandverhalten A1 DIN EN 13501-1:
z. B. Calciumsilikat-Platten (Promat PROMATECT-H / PROMATECT-L oder gleichwertig), Dicke und Lagenanzahl gemäß allgemeinem bauaufsichtlichem Prüfzeugnis (ABP) für F90-A.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Trägerbekleidung F90-A; Ausführung durch einen im Brandschutz erfahrenen Fachbetrieb.

Mehraufwand  für das Anpassen der Beplankung Stoßbereich von Stütze und Unterzug Stahlträger HEB 160  ist  einzukalkulieren.

angebotenes Produkt:
'.........'
(vom Bieter auszufüllen)
Menge: 2,000 m²

**02.2 Brandschutzbekleidung F90 Stahlträger HEB 160**
erstellen einer Brandschutzbekleidung für Stahlträger Typ HEB 160, mit
Promat System oder gleichwertig
Promat PROMATECT-H / PROMATECT-L Stahlträger-Bekleidung ohne Unterkonstruktion
oder gleichwertig nach Herstellerangaben

Brandschutztechnische Anforderungen an die Bekleidung,
Feuerwiderstandsklasse F90-A nach DIN 4102-4, dreiseitig (Steg und Unterflansche), einschließlich aller Anschlüsse an angrenzende Bauteile.

Verwendete Profilart nach DIN EN 10025-1:
HEB 160
Einzellänge Träger: ca.1,80m

Einbauort: EG, Eingangsbereich Nord zwischen Stahlstütze HEB120 und Aufzugsschacht (Stahlbetonwand)

Die Leistung umfasst:

-Liefern und fachgerechtes Montieren einer dreiseitigen Brandschutzbekleidung für Stahlträger HEB 160 nicht
brennbaren, faserverstärkten Gipsplatten GM-F gem. DIN
EN 15283-1 Brandverhalten A1 DIN EN 13501-1:
z. B. Calciumsilikat-Platten (Promat PROMATECT-H / PROMATECT-L oder gleichwertig), Dicke und Lagenanzahl gemäß allgemeinem bauaufsichtlichem Prüfzeugnis (ABP) für F90-A.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Trägerbekleidung F90-A; Ausführung durch einen im Brandschutz erfahrenen Fachbetrieb.

Stahlträger hängt an einer Seite an Aufzugsschacht Stahlbeton und liegt auf HEB 120 Stütze auf.
Der Mehraufwand für das Zusammenführen der Beplankungen am Stoß der beiden Stahlträger (HEB 160 ist
hier einzurechnen.

angebotenes Produkt:
'.........'
(vom Bieter auszufüllen)
Menge: 1,000 m²

**02.3 Brandschutzbekleidung F90 Stahlträger HEB 160**
erstellen einer Brandschutzbekleidung für Stahlträger Typ HEB 160, mit
Promat System oder gleichwertig
Promat PROMATECT-H / PROMATECT-L Stahlträger-Bekleidung ohne Unterkonstruktion
oder gleichwertig nach Herstellerangaben

Brandschutztechnische Anforderungen an die Bekleidung,
Feuerwiderstandsklasse F90-A nach DIN 4102-4, dreiseitig (Steg und Unterflansche), einschließlich aller Anschlüsse an angrenzende Bauteile.

Verwendete Profilart nach DIN EN 10025-1:
HEB 160
Einzellänge Träger: ca.2,3m

Einbauort: EG, im Bereich Brandwand zwischen Anbau West und Treppenhaus,
Anschluss an Bestandsbauerwerk und liegt auf auf Stahlbetonstütze und Stütze HEB 120

Mehraufwand für das Zusammenführen der Beplankungen am
Stoß der beiden Stahlträger (HEB 160) ist
hier einzurechnen,ebenso der Anschluss ans Bestandsmauerwerk.

Mehraufwand  für das Anpassen der Beplankung Stoßbereich von Stütze und Unterzug Stahlträger HEB 160 ist ebenso einzukalkulieren.

Siehe Details D-03.5 Detailschnitt durch HEB 160 im Bereich Tür IT 005,
D-03.6 Detailschnitt durch HEB 160 im Bereich Brandwand im Bereich Stahlbetonstütze,
D-03.7 Detailschnitt durch HEB160 im Bereich Metallständerwand als nichttragende Brandwand mit einseitiger GIS Wand,
D-03.8 Detailschnitt durch HEB160 im Bereich Stütze HEB 120

Die Leistung umfasst:

-Liefern und fachgerechtes Montieren einer dreiseitigen Brandschutzbekleidung für Stahlträger HEB 160 nicht
brennbaren, faserverstärkten Gipsplatten GM-F gem. DIN
EN 15283-1 Brandverhalten A1 DIN EN 13501-1:
z. B. Calciumsilikat-Platten (Promat PROMATECT-H / PROMATECT-L oder gleichwertig), Dicke und Lagenanzahl gemäß allgemeinem bauaufsichtlichem Prüfzeugnis (ABP) für F90-A.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Trägerbekleidung F90-A; Ausführung durch einen im Brandschutz erfahrenen Fachbetrieb.

angebotenes Produkt:
'.........'
(vom Bieter auszufüllen)
Menge: 1,500 m²

**02.4 Brandschutzbekleidung F90 Stahlträger HEB 140**
erstellen einer Brandschutzbekleidung für Stahlträger Typ HEB 140, mit
Promat System oder gleichwertig
Promat PROMATECT-H / PROMATECT-L Stahlträger-Bekleidung ohne Unterkonstruktion
oder gleichwertig nach Herstellerangaben

Brandschutztechnische Anforderungen an die Bekleidung,
Feuerwiderstandsklasse F90-A nach DIN 4102-4, dreiseitig (Steg und Unterflansche), einschließlich aller Anschlüsse an angrenzende Bauteile.

Angrenzende Bauteile:
-seitlich Bestandswand Mauerwerk
-oben: Anschluss Stahlbetondecke

Verwendete Profilart nach DIN EN 10025-1:
HEB 140
Einzellänge: ca.1,60m

Ort: EG auf Achse C

Die Leistung umfasst:

-Liefern und fachgerechtes Montieren einer dreiseitigen Brandschutzbekleidung für Stahlträger HEB 160 nicht
brennbaren, faserverstärkten Gipsplatten GM-F gem. DIN
EN 15283-1 Brandverhalten A1 DIN EN 13501-1:
z. B. Calciumsilikat-Platten (Promat PROMATECT-H / PROMATECT-L oder gleichwertig), Dicke und Lagenanzahl gemäß allgemeinem bauaufsichtlichem Prüfzeugnis (ABP) für F90-A.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Trägerbekleidung F90-A; Ausführung durch einen im Brandschutz erfahrenen Fachbetrieb.

angebotenes Produkt:
'.........'
(vom Bieter auszufüllen)
Menge: 1,000 m²

**02.5 Brandschutzbekleidung F90 Stahlträger HEB 140**
erstellen einer Brandschutzbekleidung für Stahlträger Typ HEB 140, mit
Promat System oder gleichwertig
Promat PROMATECT-H / PROMATECT-L Stahlträger-Bekleidung ohne Unterkonstruktion
oder gleichwertig nach Herstellerangaben

Brandschutztechnische Anforderungen an die Bekleidung,
Feuerwiderstandsklasse F90-A nach DIN 4102-4, dreiseitig (Steg und Unterflansche), einschließlich aller Anschlüsse an angrenzende Bauteile.

Angrenzende Bauteile:
-seitlich Bestandswand Mauerwerk verputzt, und Aufzugsschacht Stahlbeton
-oben: Anschluss Bestandsaußenwand

Verwendete Profilart nach DIN EN 10025-1:
HEB 140
Einzellänge: ca.1,50m

Die Leistung umfasst:

-Liefern und fachgerechtes Montieren einer dreiseitigen Brandschutzbekleidung für Stahlträger HEB 160 nicht
brennbaren, faserverstärkten Gipsplatten GM-F gem. DIN
EN 15283-1 Brandverhalten A1 DIN EN 13501-1:
z. B. Calciumsilikat-Platten (Promat PROMATECT-H / PROMATECT-L oder gleichwertig), Dicke und Lagenanzahl gemäß allgemeinem bauaufsichtlichem Prüfzeugnis (ABP) für F90-A.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Trägerbekleidung F90-A; Ausführung durch einen im Brandschutz erfahrenen Fachbetrieb.

angebotenes Produkt:
'.........'
(vom Bieter auszufüllen)
Menge: 1,000 m²

**02.6 Brandschutzbekleidung F90 Stahlträger HEB 140**
erstellen einer Brandschutzbekleidung für Stahlträger Typ HEB 140, mit
Promat System oder gleichwertig
Promat PROMATECT-H / PROMATECT-L Stahlträger-Bekleidung ohne Unterkonstruktion
oder gleichwertig nach Herstellerangaben

Brandschutztechnische Anforderungen an die Bekleidung,
Feuerwiderstandsklasse F90-A nach DIN 4102-4, dreiseitig (Steg und Unterflansche), einschließlich aller Anschlüsse an angrenzende Bauteile.

Angrenzende Bauteile:
-seitlich Bestandswand Mauerwerk
-oben: Anschluss Bestandsaußenwand

Verwendete Profilart nach DIN EN 10025-1:
HEB 140
Einzellänge: ca.2,10m

Folgende Mehraufwand  ist mit einzuberechnen:
seitliche für Anpassung/ Aufdopplung mit Trockenbau  unter Berücksichtigung F90 A+M . Hohlräume sind mit Steinwolle  SP > 1000°C auszufüllen.

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
Die Leistung umfasst:

-Liefern und fachgerechtes Montieren einer dreiseitigen Brandschutzbekleidung für Stahlträger HEB 160 nicht
brennbaren, faserverstärkten Gipsplatten GM-F gem. DIN
EN 15283-1 Brandverhalten A1 DIN EN 13501-1:
z. B. Calciumsilikat-Platten (Promat PROMATECT-H / PROMATECT-L oder gleichwertig), Dicke und Lagenanzahl gemäß allgemeinem bauaufsichtlichem Prüfzeugnis (ABP) für F90-A.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Stahlträgerbekleidungim bereich der Brandwand F90-A;+mB Ausführung durch einen im Brandschutz erfahrenen Fachbetrieb.

angebotenes Produkt:
'.........'
(vom Bieter auszufüllen)
Menge: 1,000 m²

**02.7 Zulage Türanschluss an eine Brandwand F90- A+mB- Trockenbau-Sturz (Höhe ca. 4 cm)**
Zulage Türanschluss an eine Brandwand F90- A+mB- Trockenbau-Sturz (Höhe ca. 4 cm)

Herstellen des brandschutzgerechten Anschlusses einer Tür an eine Brandwand F90-A+mB im Bereich des Türsturzes, durch Ausfachen des Zwischenraums zwischen Türoberkante und Stahlträger-Sturz (lichte Höhe ca. 4 cm) mit Trockenbau, unter Aufrechterhaltung des Feuerwiderstands und der Anforderung "mit mB" der Brandwand.

Die Leistung umfasst je Türöffnung:

  Einmessen und Herstellen eines Trockenbau-Sturzes / Ausfachungselements zwischen Türoberkante und Stahlträger-Sturz auf Metall-Unterkonstruktion (z. B. UA/CW-Profile oder gleichwertig), standsicher und verdrehsicher an den flankierenden Wänden und am Stahlträger befestigt; Konstruktion so ausbilden, dass die Anforderung "mit mB" erfüllt wird.

  Beplankung mit nichtbrennbaren Brandschutzplatten (A1) in Dicke und Lagenanzahl gemäß Prüfzeugnis / Systemzulassung für Brandwände F90-A+mB, z. B. GKF / Feuerschutzplatten oder Calciumsilikat-Platten.

  Hohlraum (soweit vorhanden) mit nichtbrennbarer Dämmung (Mineralwolle, A1) ausfüllen, sofern vom System gefordert.

  Dichte, fugenlose Ausführung der Anschlüsse an Türzarge, Brandwand und Stahlträger; alle Fugen, Stöße und Randanschlüsse brandschutzgerecht und dicht schließen (z. B. mit geeignetem Brandschutzspachtel / Brandschutzfugenmaterial).

  Sicherstellen, dass der gesamte Türanschluss (inkl. Sturz) den Feuerwiderstand F90-A+mB der Brandwand aufweist; Ausführung nach Prüfzeugnis / abZ / Systemblatt.

  Erbringen der erforderlichen Nachweise für den ausgeführten Türanschluss in der Brandwand F90-A+mB; Ausführung durch einen im Brandschutz erfahrenen Fachbetrieb.

Abrechnung: je Stück Türanschluss (Trockenbau-Sturz / Ausfachung zwischen Tür und Stahlträger) inkl. Unterkonstruktion, Beplankung, Dämmung, Fugen, Anschlüssen und Nachweisen.
Menge: 7,000 Stk

**02.8 Brandschutzbekleidung F90 A für Stahlträger Türsturz 2x HEA 100 in Brandwand**
Erstellen einer Brandschutzbekleidung für Stahlträger Typ 2x HEA 100, mit
Promat System oder gleichwertig
Promat PROMATECT-H / PROMATECT-L Stahlträger-Bekleidung ohne Unterkonstruktion
oder gleichwertig nach Herstellerangaben

Brandschutztechnische Anforderungen an die Bekleidung,
Feuerwiderstandsklasse F90-A nach DIN 4102-4, dreiseitig (Steg und Unterflansche), einschließlich aller Anschlüsse an angrenzende Bauteile.

Angrenzende Bauteile:
-seitlich Bestandswand Mauerwerk
-oben: Anschluss Bestandsaußenwand

Einbauort: Türsturz Innentür zw. Vereinsaal u. Flur zur Küche

Verwendete Profilart nach DIN EN 10025-1:
2x HEA 100
Einzellänge: ca.1,15m

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
Die Leistung umfasst:

-Liefern und fachgerechtes Montieren einer dreiseitigen Brandschutzbekleidung für Stahlträger HEB 160 nicht
brennbaren, faserverstärkten Gipsplatten GM-F gem. DIN
EN 15283-1 Brandverhalten A1 DIN EN 13501-1:
z. B. Calciumsilikat-Platten (Promat PROMATECT-H / PROMATECT-L oder gleichwertig), Dicke und Lagenanzahl gemäß allgemeinem bauaufsichtlichem Prüfzeugnis (ABP) für F90-A in Brandwänden.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Stahlträgerbekleidungim bereich der Brandwand F90-A;+mB Ausführung durch einen im Brandschutz erfahrenen Fachbetrieb.

angebotenes Produkt:
'.........'
(vom Bieter auszufüllen)
Menge: 1,000 m²

**02.9 Brandschutzbekleidung F90 A für Stahlträger Türsturz 2x HEA 100 in Außenwand R90**
Erstellen einer Brandschutzbekleidung für Stahlträger Typ 2x HEA 100, mit
Promat System oder gleichwertig
Promat PROMATECT-H / PROMATECT-L Stahlträger-Bekleidung ohne Unterkonstruktion
oder gleichwertig nach Herstellerangaben

Brandschutztechnische Anforderungen an die Bekleidung,
Feuerwiderstandsklasse F90-A nach DIN 4102-4, dreiseitig (Steg und Unterflansche), einschließlich aller Anschlüsse an angrenzende Bauteile.

Angrenzende Bauteile:
-seitlich Bestandswand Mauerwerk
-oben: Anschluss Bestandsaußenwand

siehe D-04.12.1 un D- 4.12.2 Vertikaler Schnitt_Anschlag Oben und Unten_Hochwasserschutztür

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Prinzipdetail von Hochwasserschutztür

Einbauorte: Über Hochwasserschutztür Gynmnastikraum
und Tür zum Stuhllager Ost  OG

Verwendete Profilart nach DIN EN 10025-1:
2x HEA 100
Einzellänge: je ca.1,15m

Verwendete Profilart nach DIN EN 10025-1:
2x HEA 100
Einzellänge: ca.1,15m

Die Leistung umfasst:

-Liefern und fachgerechtes Montieren einer dreiseitigen Brandschutzbekleidung für Stahlträger HEB 160 nicht
brennbaren, faserverstärkten Gipsplatten GM-F gem. DIN
EN 15283-1 Brandverhalten A1 DIN EN 13501-1:
z. B. Calciumsilikat-Platten (Promat PROMATECT-H / PROMATECT-L oder gleichwertig), Dicke und Lagenanzahl gemäß allgemeinem bauaufsichtlichem Prüfzeugnis (ABP) für F90-A in Brandwänden.

-Unterkonstruktion / Befestigung mit geeigneten Metallprofilen und Stützenclips bzw. direkter Verschraubung gemäß Systemvorgaben; Befestigungsmittel und Abstände nach Prüfzeugnis.

-Dichte, fugenlose Ausführung der Plattenstöße und Anschlüsse an angrenzende Bauteile (Wände, Decken, andere Stahlbauteile); alle Fugen, Befestigungspunkte und Randanschlüsse brandschutzgerecht schließen (z. B. mit geeignetem Brandschutzspachtel / -mörtel).

-Sicherstellen, dass der bekleidete Träger im Brandfall die geforderte Feuerwiderstandsdauer von 90 Minuten (F90-A) erreicht; Ausführung entsprechend dem nachgewiesenen System für HEB-Profile.

-Erbringen der erforderlichen Nachweise (ABP / Systemblatt) für die ausgeführte Stahlträgerbekleidungim bereich der Brandwand F90-A;+mB Ausführung durch einen im Brandschutz erfahrenen Fachbetrieb.

angebotenes Produkt:
'.........'
(vom Bieter auszufüllen)
Menge: 1,500 m²

**02.10 Brandschutzbekleidung Stahlplatte F90, ca. 1.840 × 500 × 10 mm**
Brandschutztechnische Bekleidung einer auf einer BSP-Rohdecke aufliegenden Stahlplatte, seitlich und oberseitig, einschließlich Längs- und Stirnseiten, als geprüfte F90-Konstruktion mit nichtbrennbaren Brandschutzplatten, erforderlicher Unterkonstruktion, zugelassenen Befestigungsmitteln, Fugenausbildung, Verspachtelung und Anschlüssen an die BSP-Rohdecke.

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
siehe auch: D-03.9 Detailschnitt im Bereich Wandversprung Brandwand

 Ausführung gemäß gültigem Prüfzeugnis beziehungsweise Bauartgenehmigung des Herstellers oder objektspezifischem Brandschutznachweis. Einschließlich sämtlicher Nebenleistungen. Abrechnung je Bauteil.
Menge: 1,000 m²

**02.11 Brandschutzbekleidung F90 von unten an Brettsperrholzdecke**
Brandschutztechnische Bekleidung  F90 eine unter einer BSP-Rohdecke im Bereich einer Entkopplung der Decken im Bereich der Brandwand.

Entkopplung der BSP Decke in einer Breite von 16 cm und Füllung mit Steinwolle SP >100°C (durch Zimmermann)

unterseitig, mind. 50 cm in beide Richtungen der Entkopplung als geprüfte F90- Brandschutzbekleidung  mit nichtbrennbaren Brandschutzplatten,

Für F90 zugelassenen Befestigungsmitteln, Fugenausbildung, Verspachtelung und Anschlüssen an die BSP-Rohdecke.
Ausführung gemäß gültigem Prüfzeugnis beziehungsweise Bauartgenehmigung des Herstellers oder objektspezifischem Brandschutznachweis. Einschließlich sämtlicher Nebenleistungen. m

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D-03.9 Detailschnitt im Bereich Wandversprung Brandwand
Menge: 3,000 m²

**02.12 Brandschutzbekleidung F90 Stahlbeton Unterzug Bestand, zweiseitig**
Herstellen einer zweiseitigen brandschutztechnischen Bekleidung von Stahlbetonunterzügen mit Feuerwiderstandsklasse F90-A nach DIN 4102-4, unter Verwendung von Promat PROMAXON-Typ-A-Brandschutzbauplatten (oder gleichwertig).

Die Leistung umfasst je m² bekleideter Unterzugfläche:

  Liefern und fachgerechtes Montieren einer ein- oder mehrlagigen Brandschutzbekleidung aus nichtbrennbaren Calciumsilikat-Brandschutzplatten (PROMAXON-Typ A, A1) in Dicke und Lagenanzahl gemäß allgemeinem bauaufsichtlichem Prüfzeugnis (ABP) für F90-A an Stahlbetonunterzügen.

  Befestigung der Platten direkt am Stahlbetonunterzug mit geeigneten, im Brandfall wirksamen Befestigungsmitteln (z. B. Schussbolzen / Brandschutzdübel) oder über eine leichte Metall-Unterkonstruktion, entsprechend dem geprüften System.

  Dichte, fugenlose Ausführung der Plattenstöße und Anschlüsse an angrenzende Bauteile (Decke, Wände, andere Träger); alle Fugen, Befestigungspunkte und Randanschlüsse brandschutzgerecht schließen (z. B. mit geeignetem Brandschutzspachtel / Brandschutzfugenmaterial).

  Sicherstellen, dass der bekleidete Stahlbetonunterzug im Brandfall die geforderte Feuerwiderstandsdauer von 90 Minuten (F90-A) erreicht; Ausführung entsprechend dem nachgewiesenen System für Betonunterzüge.

Erbringen der erforderlichen Nachweise (ABP / Systemblatt) für die ausgeführte Unterzugbekleidung F90-A; Ausführung durch einen im Brandschutz erfahrenen Fachbetrieb.

angebotenes Produkt:
'.........'
(vom Bieter auszufüllen)
Menge: 7,000 m²

**02.13 Brandschutzbekleidung F90, vertikal allseitig um Bodentreppenöffnung**
vertikale Brandschutzbekleidung F90,
allseitig um Bodentreppenöffnung zum Wechselrichter

Höhe Deckenaufbau 50 cm

Öffnungsfläche Bodentreppe, 1,40m x 0,70m
Menge: 2,500 m²

**02.14 Brandschutzverkleidung Holzbalken und Decke, im Aufzugsschacht, F90**
Bekleidung Holzbalken und Decke, im Aufzugsschacht
 mit nicht brennbarer Beplankung, z.B. 1x 12,5mm GK Platten
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
einlagig oder zweilagig, Plattenstöße versetzt anordnen,

Fugen/Fehlstellen/Schraubenköpfe/Klammerrücken
-Spachtel zu schließen. Befestigung aller
Beplankungslagen mit Stahlklammern nach DIN 18182-2
bzw. DIN EN 14566 mit Stahldrahtdurchmesser = 1,34 mm
liefern und fachgerecht montieren enschliesslich erforderlieches gerüst
Menge: 5,000 m²

**02.15 Brandschutzertüchtigung bestehender Holzbalkendecke im Dachgeschoss, feuerwiderstandsklasse F90 von Oben**
Herstellen einer brandschutztechnischen Ertüchtigung der bestehenden Holzbalkendecke mit vorhandener Hobeldielung im Dachgeschoss durch eine zertifizierte  oberseitige Bekleidung aus PROMATECT®-H-Brandschutzbauplatten, oder gleichwertig mit darüberliegender Trockenstrich-Beplankung, zur Erfüllung der Feuerwiderstandsklasse F90 bei Brandbeanspruchung von oben (Zwischendeckenbereich) gemäß DIN 4102-2 bzw. DIN EN 13501-2.

2. Vorbemerkungen / Nachweise

Die Ausführung hat ausschließlich nach allgemein bauaufsichtlichem Verwendbarkeitsnachweis (abZ) für die Konstruktion "Holzbalkendecke mit oberseitiger Bekleidung aus PROMATECT®-H" (z. B. Promat-Konstruktion 428.40 oder gleichwertig) zu erfolgen, in der die Konstruktion explizit für F90 von oben klassifiziert ist

- Der Bieter hat dem Angebot ein aktuelles Prüfzeugnis / Klassifizierungsbericht (abP) beizufügen, aus dem die geforderte Feuerwiderstandsdauer (F90) bei Brand von oben für die angebotene Gesamtkonstruktion (Holzbalken + Dämmung + PROMATECT®-H + Trockenstrich) eindeutig hervorgeht.

-Die Kombination mit Trockenstrichplatten ist nur zulässig, wenn sie im Nachweis ausdrücklich berücksichtigt ist oder durch einen ergänzenden, anerkannten Nachweis (z. B. projektspezifische Zustimmung, ETA) abgedeckt wird. Abweichende Konstruktionen ohne entsprechenden Nachweis sind nicht zulässig.

3. Untergrund / Bestand

  Bestehende Holzbalkendecke im Dachgeschoss mit sichtbaren Balken und ggf. vorhandenen Dielen/Beplankungen.

- Der Untergrund ist vor Beginn der Arbeiten auf Tragfähigkeit, Ebenheit und Freiheit von schadhaften Bereichen zu prüfen. Mängel sind dem Auftraggeber anzuzeigen.

- Erforderliche Vorarbeiten wie Reinigen, Entfernen loser Teile, Ausbessern von Fehlstellen im zulässigen Rahmen sind in die Leistung einzurechnen.

4. Konstruktive Anforderungen - Schichtaufbau von oben

Der genaue Schichtaufbau richtet sich nach dem zugrunde gelegten Prüfzeugnis (z. B. Promat-Konstruktion 428.40). Als Mindestanforderungen sind folgende Punkte einzuhalten

- Ausgleichsschicht (falls erforderlich):
Sofern im Nachweis vorgesehen oder zur Herstellung einer ebenen, tragfähigen Auflage für die PROMATECT®-H-Platten notwendig, ist eine geeignete Ausgleichsschicht (z. B. spezieller Ausgleichsmörtel, Schüttung oder Trockenestrich) auf der bestehenden Beplankung / den Dielen herzustellen. Dicke und Material sind gemäß Nachweis bzw. Herstellerfreigabe auszuführen.

-PROMATECT®-H-Brandschutzbauplatten:

  Einbau von PROMATECT®-H-Platten (zementgebundene Calciumsilikat-Brandschutzplatte, A1) in der im Nachweis angegebenen Dicke und Lageanzahl (i. d. R. mind. 1 Lage, je nach Konstruktion auch 2 Lagen).

  Platten fugenversetzt verlegen, Stöße gemäß Herstellerangaben (mind. 1/2 Plattenbreite Versatz).

  Befestigung der Platten gemäß Herstellerangaben (Schraubtyp, -abstand, Randabstände) in die Holzbalken und ggf. zusätzliche Lattung.

  Alle Fugen, Stöße und Befestigungspunkte sind mit dem vom Systemhersteller vorgesehenen Fugenfüller / Spachtelmaterial brandschutzgerecht zu schließen.

Trockenstrichplatten als oberste Lage:

  Auf der PROMATECT®-H-Ebene ist eine Beplankung mit Trockenstrichplatten (z. B. Gipsfaser- oder Calciumsilikat-Trockenstrich) in der im Nachweis angegebenen Dicke und Lageanzahl herzustellen.

  Platten ebenfalls fugenversetzt verlegen und gemäß Herstellerangaben befestigen (Schrauben, Kleber oder Kombination, je nach Systemnachweis).

  Fugen und Stöße sind gemäß Trockenstrich-Systemhersteller zu verspachteln / zu verfugen, wobei die brandschutztechnische Wirksamkeit der darunterliegenden PROMATECT®-H-Ebene nicht beeinträchtigt werden darf.

Anschlüsse und Durchdringungen:

  Anschlüsse an Wände, Durchdringungen, Schächte und Installationen sind so auszuführen, dass die F90-Anforderung von oben nicht unterbrochen wird (brandschutzgerechte Anschlüsse, ggf. Brandschotts, Manschetten, Auslaibungen gemäß Nachweis).

Randanschlüsse an Massivbauteile (Wände, Schächte) sind so auszuführen, dass ein durchgehender Brandschutz gewährleistet ist (z. B. über Winkel, Auslaibungen, zusätzliche Plattenlagen gemäß Nachweis).

5. Ausführungsdetails

  Die Brandschutz-Beplankung ist als durchgehende Ebene über die gesamte zu ertüchtigende Fläche herzustellen, soweit nicht durch bauteilbedingte Unterbrechungen (z. B. Treppenöffnungen) ausgeschlossen.

  Durchdringungen (Leitungen, Kabel, Lüftungen) sind mit geeigneten, im Nachweis berücksichtigten Brandschutzlösungen (Brandschotts, -manschetten, -schächte) zu versehen, sodass die F90-Anforderung von oben erhalten bleibt.

  Die Oberfläche der Trockenstrichplatten ist so herzustellen, dass sie für die geplante weitere Nutzung (z. B. Begehbarkeit, Aufbringen von Fußbodenbelägen) geeignet ist. Falls der Nachweis einen bestimmten Oberflächenaufbau (z. B.additional Estrich, Trittschicht) voraussetzt, ist dieser ebenfalls auszuführen und in die Leistung einzurechnen.

6. Qualitätsnachweise und Dokumentation

  Vor Beginn der Arbeiten ist dem Auftraggeber der vollständige Verwendbarkeitsnachweis (abP für Promat-Konstruktion 428.40 oder gleichwertig) inkl. Konstruktionszeichnung und Montageanleitung vorzulegen.

  Der Bieter hat im Angebot darzulegen, welches konkrete System er zur Erfüllung von F90 von oben vorsieht:

'.........' PROMATECT®-H oder gleichwertig
-Plattendicke und -lagen,

'.........' Trockenstrichplatten-Typ, -dicke und
-lagen,

'.........' ggf. Ausgleichsschicht (Material, Dicke),
'.........' Befestigungsart (Schrauben, Abstände).

  Nach Fertigstellung ist eine kurze Dokumentation (Fotos, verbaute Produkte, verwendeter Nachweis) zu übergeben.

6. Einheit und Abrechnung

  Die Leistung wird nach m² fertig gestellter Brandschutz-Beplankung (PROMATECT®-H + Trockenstrich) auf der Oberseite der Holzbalkendecke abgerechnet.

  In den Einheitspreis sind alle erforderlichen Materialien (Dämmung, Ausgleichsschicht, PROMATECT®-H-Platten, Trockenstrichplatten, Befestigungsmaterial, Fugenmaterial), Vorarbeiten, Befestigungen, Fugenarbeiten, Anschlüsse, Durchdringungen und die gesamte baustellengerechte Ausführung einzurechnen.

  Eventuell erforderliche Gerüste, Hebezeuge und Schutzmaßnahmen sind ebenfalls in die Leistung einzukalkulieren.

angebotenes Produkt:
'.........'
(vom Bieter auszufüllen)
Menge: 35,000 m²

### Titel 06 Taglohnarbeiten

*Hinweis: Stundenlohnarbeiten*
Stundenlohnarbeiten

1. Sämtliche erforderlichen Stundenlohnarbeiten sind
vor der Ausführung bei der
Bauleitung anzumelden und bedürfen der schriftlichen
Freigabe des Auftraggebers.

2. Auf den Stundenlohnzetteln muß eindeutig vermerkt
sein:

- Rapportnummer, durchgehend pro Bauvorhaben nummeriert
- Vor- und Zuname des eingesetzten Arbeitnehmers
- Wochentag und Datum
- Arbeitszeit nach Stunden und Minuten
- Art der Arbeitsleistung
- Verbrauch an Baustoffen
- Einsatz von Maschinen und Werkzeugen, ohne Bedienung

3. Stundenlohnzettel müssen werktäglich eingereicht
werden; nachträglich übergebene Stundenlohnzettel
werden nicht anerkannt.

4. Sämtliche Nebenkosten wie Auslösung, Fahrt- und
Wegegeld, Unternehmer-zuschlag etc. ist einzurechnen.

5. Sämtliche Stundenlohnpreise sind Festpreise über die
gesamte Bauzeit.

6. Rapportleistungen sind vorher anzukündiegen und
genehmigen zu lassen sonst erfolgt keine Vergütung

**06.1 Vorarbeiter o. Gleichgestellter**
Arbeiten, welche nicht in den Positionen
erfasst sind und gegen Nachweis zur
Ausführung kommen:

Berufsgruppe: Vorarbeiter
Menge: 42,000 h

**06.2 Facharbeiter o. Gleichgestellter**
Arbeiten, welche nicht in den Positionen
erfasst sind und gegen Nachweis zur
Ausführung kommen:

Berufsgruppe: Facharbeiter
Menge: 42,000 h

**06.3 Helfer o. Gleichgestellter**
Arbeiten, welche nicht in den Positionen
erfasst sind und gegen Nachweis zur
Ausführung kommen:

Berufsgruppe: Hilfsarbeiter
Menge: 42,000 h

**06.4 Baukran - Bedienung**
Bedienungspersonal für Baukran, inkl. einer
An-/ Abfahrpauschale für Fremdgewerke
Menge: 10,000 h
